# Aislamiento térmico reflexivo por el exterior de techos inclinados

- Propiedad del archivo: CYPE INGENIEROS, S.A.
- Formato: FIEBDC-3/2002
- Ámbito geográfico: Perú
- Divisa: PEN
- Costes indirectos: 3.00 %
- Gastos generales: 13.00 %
- Beneficio industrial: 6.00 %
- IVA: 18.00 %

**NRQ010** m² Aislamiento térmico reflexivo por el exterior de techos inclinados, formado por complejo multicapa, compuesto de dos láminas de poliéster metalizado microperforado, tres capas de algodón de 100 g/m², cinco láminas reflectantes y tres capas de guata de poliéster de 135 g/m², de 40 mm de espesor total, con una resistencia térmica de 1,111 m²K/W y una conductividad térmica de 0,036 W/(mK), colocado con empalme y fijado con grapas, de acero galvanizado, de 10 mm de altura sobre rastreles de madera a la superficie soporte de concreto, formando una cámara de aire de 20 mm de espesor mínimo; preparado para la posterior formación de una segunda cámara de aire. Incluso cinta autoadhesiva para sellado de juntas.
Aislamiento térmico reflexivo por el exterior de techos inclinados, formado por complejo multicapa, compuesto de dos láminas de poliéster metalizado microperforado, tres capas de algodón de 100 g/m², cinco láminas reflectantes y tres capas de guata de poliéster de 135 g/m², de 40 mm de espesor total, con una resistencia térmica de 1,111 m²K/W y una conductividad térmica de 0,036 W/(mK), colocado con empalme y fijado con grapas, de acero galvanizado, de 10 mm de altura sobre rastreles de madera a la superficie soporte de concreto, formando una cámara de aire de 20 mm de espesor mínimo; preparado para la posterior formación de una segunda cámara de aire. Incluso cinta autoadhesiva para sellado de juntas.
Incluye: Limpieza del soporte. Corte del aislamiento. Colocación del aislamiento. Fijación del aislamiento. Sellado de juntas.
Criterio de medición de proyecto: Superficie medida según documentación gráfica de Proyecto.
Criterio de medición de obra: Se medirá la superficie realmente ejecutada según especificaciones de Proyecto.
Criterio de valoración económica: El precio no incluye el enrastrelado.

| Código | Ud | Descripción | Rendimiento | Precio | Importe |
|---|---|---|---|---|---|
| mt16arw010mav | m² | Complejo multicapa compuesto de dos láminas de poliéster metalizado microperforado, tres capas de algodón de 100 g/m², cinco láminas reflectantes y tres capas de guata de poliéster de 135 g/m², de 40 mm de espesor total, con una resistencia térmica de 1,111 m²K/W y una conductividad térmica de 0,036 W/(mK), suministrado en rollos de 1,50x10 m. (material) | 1.100 | 64.69 | 71.16 |
| mt15pdr300f | Ud | Grapa de acero galvanizado, de 10 mm de altura; para la fijación de productos aislantes. (material) | 5.400 | 0.07 | 0.38 |
| mt16arw100b | m | Cinta autoadhesiva de aluminio, con adhesivo acrílico, de 0,03 mm de espesor y 75 mm de anchura, para sellado de juntas. (material) | 0.450 | 1.11 | 0.50 |
| mo054 | h | Operario en aislamiento. (mano de obra) | 0.150 | 21.91 | 3.29 |
| mo101 | h | Oficial en aislamientos. (mano de obra) | 0.150 | 14.69 | 2.20 |
| % | % | Herramientas | 2 % | 77.53 | 1.55 |
|  |  | Costes directos |  |  | 79.08 |
