# Trampa de grasas de acero inoxidable AISI 304, de 61 litros, de 0,75 litros/s de caudal máximo de aguas grises y de 500x350x350 mm

- Propiedad del archivo: CYPE INGENIEROS, S.A.
- Formato: FIEBDC-3/2002
- Ámbito geográfico: Perú
- Costes indirectos: 3.00 %
- Gastos generales: 13.00 %
- Beneficio industrial: 6.00 %
- IVA: 18.00 %

## I Instalaciones

### IU Urbanas

#### IUE Tratamiento de aguas residuales

**IUE020** Ud Trampa de grasas de acero inoxidable AISI 304, de 61 litros, de 0,75 litros/s de caudal máximo de aguas grises y de 500x350x350 mm.
Suministro e instalación de trampa de grasas de acero inoxidable AISI 304, de 61 litros, de 0,75 litros/s de caudal máximo de aguas grises y de 500x350x350 mm, con tapa, cesta de desbaste extraíble, llave de vaciado, acceso de entrada y acceso de salida de 48 mm de diámetro. Totalmente montado, conexionado y probado.
Incluye: Replanteo. Colocación y conexionado del trampa de grasas.
Criterio de medición de proyecto: Número de unidades previstas, según documentación gráfica de Proyecto.
Criterio de medición de obra: Se medirá el número de unidades realmente ejecutadas según especificaciones de Proyecto.

| Código | Ud | Descripción | Rendimiento | Precio | Importe |
|---|---|---|---|---|---|
| mt46fgp100a | Ud | Trampa de grasas de acero inoxidable AISI 304, de 61 litros, de 0,75 litros/s de caudal máximo de aguas grises y de 500x350x350 mm, con tapa, cesta de desbaste extraíble, llave de vaciado, acceso de entrada y acceso de salida de 48 mm de diámetro, para pretratamiento de aguas residuales. (material) | 1.000 | 1101.17 | 1101.17 |
| mo007 | h | Operario plomero. (mano de obra) | 0.634 | 4.53 | 2.87 |
| mo105 | h | Oficial plomero. (mano de obra) | 0.634 | 3.57 | 2.26 |
| % | % | Costes directos complementarios | 2 % | 1106.30 | 22.13 |
|  |  | Costes directos |  |  | 1128.43 |
