# Fosa séptica con filtro biológico anaeróbico, de polietileno de alta densidad (PEAD/HDPE), rectangular, de 1000 litros, de 1235x720x1250 mm, capacidad para 4 usuarios (H.E.)

- Propiedad del archivo: CYPE INGENIEROS, S.A.
- Formato: FIEBDC-3/2002
- Ámbito geográfico: Perú
- Costes indirectos: 3.00 %
- Gastos generales: 13.00 %
- Beneficio industrial: 6.00 %
- IVA: 18.00 %

## I Instalaciones

### IU Urbanas

#### IUE Tratamiento de aguas residuales

**IUE031** Ud Fosa séptica con filtro biológico anaeróbico, de polietileno de alta densidad (PEAD/HDPE), rectangular, de 1000 litros, de 1235x720x1250 mm, capacidad para 4 usuarios (H.E.).
Suministro e instalación de fosa séptica con filtro biológico anaeróbico, de polietileno de alta densidad (PEAD/HDPE), rectangular, de 1000 litros, de 1235x720x1250 mm, capacidad para 4 usuarios (H.E.), con bocas de acceso, acceso de entrada y acceso de salida de 110 mm de diámetro. Totalmente montada, conexionada y probada.
Incluye: Replanteo. Colocación y conexionado de la fosa séptica con filtro biológico anaeróbico.
Criterio de medición de proyecto: Número de unidades previstas, según documentación gráfica de Proyecto.
Criterio de medición de obra: Se medirá el número de unidades realmente ejecutadas según especificaciones de Proyecto.

| Código | Ud | Descripción | Rendimiento | Precio | Importe |
|---|---|---|---|---|---|
| mt46fsp110a | Ud | Fosa séptica con filtro biológico anaeróbico, de polietileno de alta densidad (PEAD/HDPE), rectangular, de 1000 litros, de 1235x720x1250 mm, capacidad para 4 usuarios (H.E.), con bocas de acceso, acceso de entrada y acceso de salida de 110 mm de diámetro, para tratamiento primario de aguas residuales. (material) | 1.000 | 588.16 | 588.16 |
| mo007 | h | Operario plomero. (mano de obra) | 1.268 | 4.53 | 5.74 |
| mo105 | h | Oficial plomero. (mano de obra) | 1.268 | 3.57 | 4.53 |
| % | % | Costes directos complementarios | 2 % | 598.43 | 11.97 |
|  |  | Costes directos |  |  | 610.40 |
