# Demolición de buzón de inspección concreto, de 120 cm de diámetro, con martillo neumático, y carga manual de escombros sobre camión o contenedor

- Propiedad del archivo: CYPE INGENIEROS, S.A.
- Formato: FIEBDC-3/2002
- Ámbito geográfico: Perú
- Costes indirectos: 3.00 %
- Gastos generales: 13.00 %
- Beneficio industrial: 6.00 %
- IVA: 18.00 %

## D Demoliciones

### DU Urbanización interior del terreno

#### DUA Alcantarillado

**DUA040** m Demolición de buzón de inspección concreto, de 120 cm de diámetro, con martillo neumático, y carga manual de escombros sobre camión o contenedor.
Demolición de buzón de inspección de concreto, de 120 cm de diámetro, con martillo neumático, sin deteriorar los ramales colectores que pudieran enlazar con el buzón. Incluso parte proporcional de demolición de falso piso de apoyo, limpieza, acopio, remoción y carga manual de escombros sobre camión o contenedor.
Incluye: Demolición del elemento con martillo neumático. Fragmentación de los escombros en piezas manejables. Retirada y acopio de escombros. Carga manual de escombros sobre camión o contenedor.
Criterio de medición de proyecto: Longitud medida según documentación gráfica de Proyecto.
Criterio de medición de obra: Se medirá la longitud realmente demolida según especificaciones de Proyecto.

| Código | Ud | Descripción | Rendimiento | Precio | Importe |
|---|---|---|---|---|---|
| mq05mai030 | h | Martillo neumático. (maquinaria) | 1.087 | 4.16 | 4.52 |
| mq05pdm110 | h | Compresor portátil diesel media presión 10 m³/min. (maquinaria) | 0.543 | 7.06 | 3.83 |
| mo110 | h | Peón especializado de construcción. (mano de obra) | 1.272 | 3.51 | 4.46 |
| mo111 | h | Peón de construcción. (mano de obra) | 1.413 | 3.44 | 4.86 |
| % | % | Costes directos complementarios | 2 % | 17.67 | 0.35 |
|  |  | Costes directos |  |  | 18.02 |
