# Unidad interior de aire acondicionado

- Propiedad del archivo: CYPE INGENIEROS, S.A.
- Formato: FIEBDC-3/2002
- Ámbito geográfico: Perú
- Costes indirectos: 3.00 %
- Gastos generales: 13.00 %
- Beneficio industrial: 6.00 %
- IVA: 16.00 %

## I Instalaciones

### IC Calefacción, climatización y A.C.S.

#### ICW Sistema VRF (Mitsubishi Heavy Industries)

**ICW320** Ud Unidad interior de aire acondicionado, con descarga por embocaduras tubulares, sistema aire-aire multi-split KX6 con caudal variable de refrigerante, para gas R-410A, alimentación monofásica (230V/50Hz), modelo FDUM 22 KXE6D "MITSUBISHI HEAVY INDUSTRIES", potencia frigorífica nominal 2,2 kW, potencia calorífica nominal 2,5 kW, control por cable modelo RC-E4.
Suministro e instalación de unidad interior de aire acondicionado, con descarga por embocaduras tubulares, sistema aire-aire multi-split KX6 con caudal variable de refrigerante, para gas R-410A, alimentación monofásica (230V/50Hz), modelo FDUM 22 KXE6D "MITSUBISHI HEAVY INDUSTRIES", potencia frigorífica total nominal 2,2 kW (temperatura de bulbo húmedo del aire interior 19°C, temperatura de bulbo seco del aire exterior 35°C), potencia calorífica nominal 2,5 kW (temperatura de bulbo seco del aire interior 20°C, temperatura de bulbo seco del aire exterior 7°C), nivel sonoro (velocidad baja) 28 dBA, presión de aire (estándar/máxima) 50/85 Pa, caudal de aire (velocidad ultra alta) 720 m³/h, de 299x750x635 mm y 33 kg, con válvula de expansión electrónica, retorno posterior del aire, filtro de aire, kit de montaje, bomba y manguera de drenaje, control por cable modelo RC-E4. Totalmente montada, conexionada y puesta en marcha por la empresa instaladora para la comprobación de su correcto funcionamiento.
Incluye: Replanteo de la unidad. Instalación de la unidad. Conexionado del equipo a las líneas frigoríficas. Conexionado del equipo a la red eléctrica. Conexionado del equipo al circuito de control. Conexionado del equipo a la red de desagüe. Puesta en marcha.
Criterio de medición de proyecto: Número de unidades previstas, según documentación gráfica de Proyecto.
Criterio de medición de obra: Se medirá el número de unidades realmente ejecutadas según especificaciones de Proyecto.

| Código | Ud | Descripción | Rendimiento | Precio | Importe |
|---|---|---|---|---|---|
| mt42mhi450aaa | Ud | Unidad interior de aire acondicionado, con descarga por embocaduras tubulares, sistema aire-aire multi-split KX6 con caudal variable de refrigerante, para gas R-410A, alimentación monofásica (230V/50Hz), modelo FDUM 22 KXE6D "MITSUBISHI HEAVY INDUSTRIES", potencia frigorífica total nominal 2,2 kW (temperatura de bulbo húmedo del aire interior 19°C, temperatura de bulbo seco del aire exterior 35°C), potencia calorífica nominal 2,5 kW (temperatura de bulbo seco del aire interior 20°C, temperatura de bulbo seco del aire exterior 7°C), nivel sonoro (velocidad baja) 28 dBA, presión de aire (estándar/máxima) 50/85 Pa, caudal de aire (velocidad ultra alta) 720 m³/h, de 299x750x635 mm y 33 kg, con válvula de expansión electrónica, retorno posterior del aire, filtro de aire, kit de montaje, bomba y manguera de drenaje. (material) | 1.000 | 4718.95 | 4718.95 |
| mt42mhi520a | Ud | Control por cable modelo RC-E4 "MITSUBISHI HEAVY INDUSTRIES". (material) | 1.000 | 404.48 | 404.48 |
| mt42mhi900 | m | Cable bus apantallado de 2 hilos, de 0,5 mm² de sección por hilo (material) | 3.000 | 3.08 | 9.24 |
| mt35aia090abaaa | m | Tubo rígido de PVC, enchufable, curvable en caliente, de color negro, de 16 mm de diámetro nominal, para canalización fija en superficie. Resistencia a la compresión 1250 N, resistencia al impacto 2 julios, temperatura de trabajo -5°C hasta 60°C, con grado de protección IP 547 según propiedades eléctricas: aislante, no propagador de la llama. Incluso p/p de abrazaderas, elementos de sujeción y accesorios (curvas, manguitos, tes, codos y curvas flexibles). (material) | 3.000 | 2.59 | 7.77 |
| mo003 | h | Oficial 1ª instalador de climatización. (mano de obra) | 1.136 | 13.64 | 15.50 |
| mo054 | h | Ayudante instalador de climatización. (mano de obra) | 1.136 | 12.38 | 14.06 |
| % | % | Costes directos complementarios | 2 % | 5170.00 | 103.40 |
|  |  | Costes directos |  |  | 5273.40 |
