# Tratamiento superficial de protección hidrófuga para fachadas de ladrillo cara vista, mediante impregnación acuosa, incolora, hidrófuga, aplicada en una mano (rendimiento: 0,16 l/m²)

- Propiedad del archivo: CYPE INGENIEROS, S.A.
- Formato: FIEBDC-3/2002
- Ámbito geográfico: Perú
- Costes indirectos: 3.00 %
- Gastos generales: 13.00 %
- Beneficio industrial: 6.00 %
- IVA: 16.00 %

## R Revestimientos

### RL Tratamientos superficiales de protección

#### RLH Hidrófugos

**RLH010** m² Tratamiento superficial de protección hidrófuga para fachadas de ladrillo cara vista, mediante impregnación acuosa, incolora, hidrófuga, aplicada en una mano (rendimiento: 0,16 l/m²).
Formación de capa de impermeabilización en paramentos exteriores de ladrillo cara vista, mediante impregnación acuosa, incolora, hidrófuga, a base de una mezcla de silano y siloxano, con una profundidad media de penetración de 3 mm, resistente a los rayos UV, aplicada con brocha, rodillo o pistola de baja presión, en una mano (rendimiento: 0,16 l/m²). Incluso p/p de limpieza de la superficie soporte.
Incluye: Limpieza general del paramento soporte. Aplicación de la mano de hidrofugante.
Criterio de medición de proyecto: Superficie medida según documentación gráfica de Proyecto, con el mismo criterio que el soporte base.
Criterio de medición de obra: Se medirá la superficie realmente ejecutada según especificaciones de Proyecto, con el mismo criterio que el soporte base.

| Código | Ud | Descripción | Rendimiento | Precio | Importe |
|---|---|---|---|---|---|
| mt09reh190ab | l | Impregnación acuosa, incolora, hidrófuga, a base de una mezcla de silano y siloxano, con una profundidad media de penetración de 3 mm, resistente a los rayos UV, repelente del agua y la suciedad, para aplicación sobre superficies de ladrillo cerámico o piedra natural. (material) | 0.160 | 11.56 | 1.85 |
| mo024 | h | Oficial 1ª pintor. (mano de obra) | 0.207 | 13.21 | 2.73 |
| % | % | Costes directos complementarios | 2 % | 4.58 | 0.09 |
|  |  | Costes directos |  |  | 4.67 |
