# Cerramiento de terreno con muro de albañilería de bloque prefabricado de concreto blanco de celosía decorativa, de 40x20x8 cm, con remate o pasamanos, de 10 cm de ancho

- Propiedad del archivo: CYPE INGENIEROS, S.A.
- Formato: FIEBDC-3/2002
- Ámbito geográfico: Perú
- Costes indirectos: 3.00 %
- Gastos generales: 13.00 %
- Beneficio industrial: 6.00 %
- IVA: 18.00 %

## U Urbanización interior del terreno

### UV Cerramientos exteriores

#### UVC Celosía de albañilería

**UVC010** m² Cerramiento de terreno con muro de albañilería de bloque prefabricado de concreto blanco de celosía decorativa, de 40x20x8 cm, con remate o pasamanos, de 10 cm de ancho.
Formación de cerramiento de terreno con muro de bloque prefabricado de concreto blanco de celosía decorativa, de 40x20x8 cm, con piezas complementarias de remate o pasamanos, de 10 cm de ancho, recibido con mortero bastardo de cal y cemento blanco BL-II/A-L 42,5 R, M-5.
Incluye: Replanteo de los cerramientos a realizar. Colocación y aplomado de miras de referencia. Tendido de hilos entre miras. Colocación de plomos fijos en las aristas. Colocación de las piezas. Repaso de las juntas y limpieza del paramento.
Criterio de medición de proyecto: Superficie medida según documentación gráfica de Proyecto.
Criterio de medición de obra: Se medirá la superficie realmente ejecutada según especificaciones de Proyecto.

| Código | Ud | Descripción | Rendimiento | Precio | Importe |
|---|---|---|---|---|---|
| mt09mor030b | m³ | Mortero bastardo de cal y cemento blanco BL-II/A-L 42,5 R, tipo M-5, confeccionado en obra con 250 kg/m³ de cemento y una proporción en volumen 1:1:7. (material) | 0.007 | 166.21 | 1.16 |
| mt20ceh010e | Ud | Bloque prefabricado de concreto blanco de celosía decorativa, de 40x20x8 cm. (material) | 14.000 | 2.40 | 33.60 |
| mt20ceh011b | m | Remate o pasamanos, de 10 cm de ancho, para cerramiento de bloque prefabricado de concreto blanco de celosía decorativa. (material) | 0.020 | 4.16 | 0.08 |
| op00amo010 |  | Amoladora o radial. | 1.000 | 0.00 | 0.00 |
| mo019 | h | Operario de construcción. (mano de obra) | 0.611 | 4.38 | 2.68 |
| mo111 | h | Peón de construcción. (mano de obra) | 0.611 | 3.44 | 2.10 |
| % | % | Costes directos complementarios | 2 % | 39.62 | 0.79 |
|  |  | Costes directos |  |  | 40.41 |
