# Arranque de capa de impermeabilización en cubierta inclinada, con medios manuales, y carga manual de escombros a camión o contenedor

- Propiedad del archivo: CYPE INGENIEROS, S.A.
- Formato: FIEBDC-3/2002
- Ámbito geográfico: Perú
- Costes indirectos: 3.00 %
- Gastos generales: 13.00 %
- Beneficio industrial: 6.00 %
- IVA: 16.00 %

## D Demoliciones

### DQ Cubiertas

#### DQN Aislamientos e impermeabilizaciones

**DQN010** m² Arranque de capa de impermeabilización en cubierta inclinada, con medios manuales, y carga manual de escombros a camión o contenedor.
Arranque de capa de impermeabilización en cubierta inclinada, con medios manuales. Incluso p/p de limpieza, acopio, retirada y carga manual de escombros sobre camión o contenedor.
Incluye: Arranque de los elementos. Acopio del material arrancado. Limpieza de los restos. Carga del material arrancado y los restos de obra sobre camión o contenedor.
Criterio de medición de proyecto: Superficie medida según documentación gráfica de Proyecto.
Criterio de medición de obra: Se medirá la superficie realmente desmontada según especificaciones de Proyecto.

| Código | Ud | Descripción | Rendimiento | Precio | Importe |
|---|---|---|---|---|---|
| mo060 | h | Peón ordinario construcción. (mano de obra) | 0.202 | 12.07 | 2.44 |
| % | % | Costes directos complementarios | 2 % | 2.44 | 0.05 |
|  |  | Costes directos |  |  | 2.49 |
