# FIEBDC-3

- Propiedad del archivo: CYPE INGENIEROS, S.A.
- Formato: FIEBDC-3/2002
- Ámbito geográfico: Perú
- Costes indirectos: 3.00 %
- Gastos generales: 13.00 %
- Beneficio industrial: 6.00 %
- IVA: 18.00 %

| Código | Ud | Descripción | Precio |
|---|---|---|---|
| mo008 | h | Operario plomero. (mano de obra) | 4.21 |
| mo107 | h | Oficial plomero. (mano de obra) | 2.78 |

**ASA012** Ud Caja de registro sifónica, de polipropileno, de dimensiones interiores 40x40x40 cm, sobre falso piso de concreto simple, incluyendo la excavación mecánica y el relleno del trasdós.
Suministro y montaje de caja de registro sifónica enterrada, de polipropileno, de dimensiones interiores 40x40x40 cm, sobre falso piso de concreto simple f'c=210 kg/cm² (21 MPa), no expuesto a ciclos de congelamiento y deshielo, exposición a sulfatos insignificante, sin requerimiento de permeabilidad, no expuesto a cloruros, tamaño máximo del agregado 19 mm, consistencia blanda de 15 cm de espesor, con placa para sifonar de polipropileno y tapa prefabricada de polipropileno con cierre hermético al paso de los olores mefíticos. Incluso excavación mecánica y relleno del trasdós con material granular, conexiones de conducciones y remates. Totalmente montada, conexionada y probada.
Incluye: Replanteo de la caja de registro. Excavación con medios mecánicos. Eliminación de las tierras sueltas del fondo de la excavación. Vaciado y compactación del concreto en formación de falso piso. Colocación de la caja de registro prefabricada. Formación de agujeros para conexionado de tubos. Empalme y rejuntado de los colectores a la caja de registro. Colocación de la tapa y los accesorios. Relleno del trasdós. Eliminación de restos, limpieza final y retirada de escombros. Carga de escombros sobre camión o contenedor.
Criterio de medición de proyecto: Número de unidades previstas, según documentación gráfica de Proyecto.
Criterio de medición de obra: Se medirá el número de unidades realmente ejecutadas según especificaciones de Proyecto.

| Código | Ud | Descripción | Rendimiento | Precio | Importe |
|---|---|---|---|---|---|
| mt10hmf055akb | m³ | Concreto simple f'c=210 kg/cm² (21 MPa), no expuesto a ciclos de congelamiento y deshielo, exposición a sulfatos insignificante, sin requerimiento de permeabilidad, no expuesto a cloruros, tamaño máximo del agregado 19 mm, consistencia blanda, premezclado en planta, según el Reglamento Nacional de Edificaciones NTE E.060. (material) | 0.074 | 60.93 | 4.51 |
| mt11arp010b | Ud | Caja de registro modular de polipropileno, con fondo precortado, 40x40x40 cm, para saneamiento. (material) | 1.000 | 44.44 | 44.44 |
| mt11arp040b | Ud | Placa para sifonar de polipropileno, para cajas de registro de saneamiento de 40x40 cm. (material) | 1.000 | 11.44 | 11.44 |
| mt11arp050d | Ud | Tapa de PVC, para cajas de registro de saneamiento de 40x40 cm. (material) | 1.000 | 29.67 | 29.67 |
| mt01arr010a | t | Grava de cantera, de 19 a 25 mm de diámetro. (material) | 0.579 | 6.03 | 3.49 |
| mq01ret020b | h | Retrocargadora sobre neumáticos, de 70 kW. (maquinaria) | 0.042 | 25.33 | 1.06 |
| mo020 | h | Operario de construcción. (mano de obra) | 0.714 | 4.07 | 2.91 |
| mo113 | h | Peón de construcción. (mano de obra) | 0.552 | 2.68 | 1.48 |
| % | % | Herramientas | 2 % | 99.00 | 1.98 |
|  |  | Costes directos |  |  | 100.98 |
