# Entibación de madera semicuajada, en zanjas, de hasta 3 m de profundidad y de entre 1 y 2 m de anchura

- Propiedad del archivo: CYPE INGENIEROS, S.A.
- Formato: FIEBDC-3/2002
- Ámbito geográfico: Perú
- Costes indirectos: 3.00 %
- Gastos generales: 13.00 %
- Beneficio industrial: 6.00 %
- IVA: 18.00 %

## A Acondicionamiento del terreno

### AC Movimiento de tierras en obra civil

#### ACB Entibaciones

**ACB010** m² Entibación de madera semicuajada, en zanjas, de hasta 3 m de profundidad y de entre 1 y 2 m de anchura.
Apuntalamiento y entibación semicuajada para una protección del 50%, mediante tablones, cabeceros y codales de madera, en zanjas, de hasta 3 m de profundidad y de entre 1 y 2 m de anchura. Incluso desmontaje gradual de la entibación.
Incluye: Montaje de tablones, cabeceros y codales de madera, para la formación de la entibación. Clavado de todos los elementos. Desmontaje gradual de la entibación.
Criterio de medición de proyecto: Superficie que corre peligro de desprendimiento, que puede ser una parte o el total de cada una de las paredes de la excavación, medida según documentación gráfica de Proyecto.
Criterio de medición de obra: Se medirá la superficie realmente entibada según especificaciones de Proyecto.

| Código | Ud | Descripción | Rendimiento | Precio | Importe |
|---|---|---|---|---|---|
| mt08emt025b | m² | Apuntalamiento y entibación semicuajada de zanjas de entre 1 y 2 m de anchura, para una protección del 50% mediante tablones, cabeceros y codales de madera (10 usos). (material) | 1.000 | 5.11 | 5.11 |
| mt08var060 | kg | Puntas de acero de 20x100 mm. (material) | 0.110 | 5.52 | 0.61 |
| mo041 | h | Operario de construcción de obra civil. (mano de obra) | 0.570 | 4.19 | 2.39 |
| mo087 | h | Oficial de construcción de obra civil. (mano de obra) | 0.570 | 2.87 | 1.64 |
| % | % | Costes directos complementarios | 2 % | 9.75 | 0.20 |
|  |  | Costes directos |  |  | 9.95 |
