# Malla electrosoldada Q-158 de acero trefilado corrugado ASTM A 82-94, colocada en obra, en platea de cimentación

- Propiedad del archivo: CYPE INGENIEROS, S.A.
- Formato: FIEBDC-3/2002
- Ámbito geográfico: Perú
- Costes indirectos: 3.00 %
- Gastos generales: 13.00 %
- Beneficio industrial: 6.00 %
- IVA: 18.00 %

## C Cimentaciones

### CH Concretos, aceros y encofrados

#### CHA Aceros

**CHA020** m² Malla electrosoldada Q-158 de acero trefilado corrugado ASTM A 82-94, colocada en obra, en platea de cimentación.
Suministro y colocación de malla electrosoldada Q-158 de acero trefilado corrugado ASTM A 82-94, colocada en obra, en platea de cimentación. Incluso parte proporcional de alambre de atar, cortes y empalmes.
Incluye: Corte de la malla electrosoldada. Montaje y colocación de la malla electrosoldada. Sujeción de la malla electrosoldada.
Criterio de medición de proyecto: Superficie teórica medida según documentación gráfica de Proyecto. No se ha incrementado el metrado por empalmes, ya que en la descomposición se ha considerado un 20% más de superficie.
Criterio de medición de obra: Se medirá la superficie teórica ejecutada según especificaciones de Proyecto.

| Código | Ud | Descripción | Rendimiento | Precio | Importe |
|---|---|---|---|---|---|
| mt07ame090ecc | m² | Malla electrosoldada Q-158 cocada 150x150 mm, con alambres longitudinales de 5,5 mm de diámetro y alambres transversales de 5,5 mm de diámetro, de acero trefilado corrugado ASTM A 82-94, según ASTM A 185. (material) | 1.200 | 2.32 | 2.78 |
| mt08var050 | kg | Alambre galvanizado para atar, de 1,30 mm de diámetro. (material) | 0.014 | 1.11 | 0.02 |
| op00ciz020 |  | Cizalla para acero en varillas corrugadas. | 1.000 | 0.00 | 0.00 |
| op00ata010 |  | Atadora de armadura. | 1.000 | 0.00 | 0.00 |
| mo042 | h | Operario fierrero. (mano de obra) | 0.030 | 4.60 | 0.14 |
| mo088 | h | Oficial fierrero. (mano de obra) | 0.030 | 3.76 | 0.11 |
| % | % | Costes directos complementarios | 2 % | 3.05 | 0.06 |
|  |  | Costes directos |  |  | 3.11 |
