# FIEBDC-3

- Propiedad del archivo: CYPE INGENIEROS, S.A.
- Formato: FIEBDC-3/2002
- Ámbito geográfico: Perú
- Costes indirectos: 3.00 %
- Gastos generales: 13.00 %
- Beneficio industrial: 6.00 %
- IVA: 18.00 %

| Código | Ud | Descripción | Precio |
|---|---|---|---|
| mt07ame090ckf | m² | Malla electrosoldada R-80 cocada 200x330 mm, con alambres longitudinales de 4,5 mm de diámetro y alambres transversales de 3,0 mm de diámetro, de acero trefilado liso ASTM A 496-94, según ASTM A 497. (material) | 0.74 |
| mt08var050 | kg | Alambre galvanizado para atar, de 1,30 mm de diámetro. (material) | 1.11 |
| op00ata010 |  | Atadora de armadura. | 0.00 |
| op00ciz020 |  | Cizalla para acero en varillas corrugadas. | 0.00 |
| mo042 | h | Operario fierrero. (mano de obra) | 4.60 |
| mo088 | h | Oficial fierrero. (mano de obra) | 3.76 |
| % | % | Costes directos complementarios | 0.00 |
| CHA020 | m² |  |  |

## Otros textos del archivo
- Malla electrosoldada R-80 de acero trefilado liso ASTM A 496-94, colocada en obra, en muro de contención 3
