# Buzón de inspección de albañilería

- Propiedad del archivo: CYPE INGENIEROS, S.A.
- Formato: FIEBDC-3/2002
- Ámbito geográfico: Perú
- Divisa: PEN
- Costes indirectos: 3.00 %
- Gastos generales: 13.00 %
- Beneficio industrial: 6.00 %
- IVA: 18.00 %

## I Instalaciones

### IU Urbanas

#### IUS Redes de saneamiento

**IUS060** Ud Buzón de inspección de albañilería.
Formación de pozo de registro de albañilería de ladrillo cerámico macizo de 1 pie de espesor, de 0,80 m de diámetro interior y 1,6 m de altura útil interior, formado por: falso piso de 25 cm de espesor de concreto armado f'c=350 kg/cm² (35 MPa), no expuesto a ciclos de congelamiento y deshielo, exposición a sulfatos moderada, con baja permeabilidad en exposición al agua, expuesto a cloruros provenientes de productos descongelantes, sal, agua salobre, agua del mar, o salpicaduras del mismo origen, tamaño máximo del agregado 19 mm, consistencia blanda ligeramente armada con malla electrosoldada Q-335 cocada 150x150 mm de acero trefilado corrugado ASTM A 82-94, pozo cilíndrico y cono asimétrico en coronación de 0,50 m de altura, construidos ambos con albañilería de ladrillo cerámico macizo de 25x12x5 cm, recibido con mortero de cemento, confeccionado en obra, dosificación 1:6, de 1 cm de espesor, enfoscado y bruñido por el interior con mortero de cemento, confeccionado en obra, con aditivo hidrófugo, dosificación 1:3 formando aristas y esquinas a media caña y losa alrededor del acceso del cono de 150x150 cm y 20 cm de espesor de concreto simple f'c=315 kg/cm² (31 MPa), no expuesto a ciclos de congelamiento y deshielo, exposición a sulfatos severa, con baja permeabilidad en exposición al agua, no expuesto a cloruros, tamaño máximo del agregado 19 mm, consistencia blanda; con cierre de tapa circular con bloqueo y marco de fundición carga de rotura 400 kN, instalado en calzadas de calles, incluyendo las peatonales, o zonas de estacionamiento para todo tipo de vehículos. Incluso concreto en masa f'c=315 kg/cm² (31 MPa), no expuesto a ciclos de congelamiento y deshielo, exposición a sulfatos severa, con baja permeabilidad en exposición al agua, no expuesto a cloruros, tamaño máximo del agregado 19 mm, consistencia blanda para formación de canal en el fondo del buzón y mortero para sellado de juntas.
Criterio de valoración económica: El precio no incluye la excavación ni el relleno del trasdós.
Incluye: Replanteo. Colocación de la malla electrosoldada. Vaciado y compactación del concreto en formación de falso piso. Formación del muro de albañilería. Enfoscado y bruñido por el interior con mortero de cemento, redondeando ángulos. Formación del canal en el fondo del buzón. Conexionado de los ramales colectores al buzón. Sellado de juntas. Colocación de la escalera. Vaciado y compactación del concreto para formación de la losa alrededor del acceso del cono. Colocación de marco, tapa de registro y accesorios. Comprobación de su correcto funcionamiento.
Criterio de medición de proyecto: Número de unidades previstas, según documentación gráfica de Proyecto.
Criterio de medición de obra: Se medirá el número de unidades realmente ejecutadas según especificaciones de Proyecto.

| Código | Ud | Descripción | Rendimiento | Precio | Importe |
|---|---|---|---|---|---|
| mt10haf055hqc | m³ | Concreto f'c=350 kg/cm² (35 MPa), no expuesto a ciclos de congelamiento y deshielo, exposición a sulfatos moderada, con baja permeabilidad en exposición al agua, expuesto a cloruros provenientes de productos descongelantes, sal, agua salobre, agua del mar, o salpicaduras del mismo origen, tamaño máximo del agregado 19 mm, consistencia blanda, premezclado en planta, según el Reglamento Nacional de Edificaciones NTE E.060. (material) | 0.507 | 284.38 | 144.18 |
| mt07ame090ljc | m² | Malla electrosoldada Q-335 cocada 150x150 mm, con alambres longitudinales de 8 mm de diámetro y alambres transversales de 8,0 mm de diámetro, de acero trefilado corrugado ASTM A 82-94, según ASTM A 185. (material) | 1.690 | 24.15 | 40.81 |
| mt10hmf055ftb | m³ | Concreto simple f'c=315 kg/cm² (31 MPa), no expuesto a ciclos de congelamiento y deshielo, exposición a sulfatos severa, con baja permeabilidad en exposición al agua, no expuesto a cloruros, tamaño máximo del agregado 19 mm, consistencia blanda, premezclado en planta, según el Reglamento Nacional de Edificaciones NTE E.060. (material) | 0.495 | 270.32 | 133.81 |
| mt04lma010b | Ud | Ladrillo cerámico macizo de elaboración mecánica, para revestir, 25x12x5 cm, densidad 2300 kg/m³. (material) | 540.000 | 1.73 | 934.20 |
| mt08aaa010a | m³ | Agua. (material) | 0.102 | 4.66 | 0.48 |
| mt01arg005a | t | Arena de cantera, para mortero preparado en obra. (material) | 0.823 | 62.15 | 51.15 |
| mt08cem000b | kg | Cemento gris en sacos. (material) | 144.191 | 0.47 | 67.77 |
| mt08adt010 | kg | Aditivo hidrófugo para impermeabilización de morteros u concretos. (material) | 0.724 | 3.73 | 2.70 |
| mt46phm050 | Ud | Pate de polipropileno conformado en U, para pozo, de 330x160 mm, sección transversal de D=25 mm. (material) | 4.000 | 16.88 | 67.52 |
| mt46tpr010q | Ud | Tapa circular con bloqueo mediante tres pestañas y marco de fundición dúctil de 850 mm de diámetro exterior y 100 mm de altura, paso libre de 600 mm, para pozo, carga de rotura 400 kN. Tapa revestida con pintura bituminosa y marco provisto de junta de insonorización de polietileno y dispositivo de seguridad. (material) | 1.000 | 417.35 | 417.35 |
| mq06hor010 | h | Mezcladora de concreto eléctrica con una capacidad de amasado de 160 l. (maquinaria) | 0.395 | 10.40 | 4.11 |
| mo041 | h | Operario de construcción de obra civil. (mano de obra) | 12.592 | 31.48 | 396.40 |
| mo087 | h | Oficial de construcción de obra civil. (mano de obra) | 11.858 | 21.86 | 259.22 |
| % | % | Herramientas | 2 % | 2519.70 | 50.39 |
|  |  | Costes directos |  |  | 2570.09 |
