# Canaleta de drenaje de polipropileno

- Propiedad del archivo: CYPE INGENIEROS, S.A.
- Formato: FIEBDC-3/2002
- Ámbito geográfico: Perú
- Divisa: PEN
- Costes indirectos: 3.00 %
- Gastos generales: 13.00 %
- Beneficio industrial: 6.00 %
- IVA: 18.00 %

## I Instalaciones

### IU Urbanas

#### IUS Redes de saneamiento

**IUS081** m Canaleta de drenaje de polipropileno.
Canaleta prefabricada de polipropileno, en tramos de 1000 mm de longitud, 130 mm de anchura y 52 mm de altura, con rejilla pasarela de acero galvanizado carga de rotura 15 kN y, sobre falso piso de concreto simple f'c=210 kg/cm² (21 MPa), no expuesto a ciclos de congelamiento y deshielo, exposición a sulfatos insignificante, sin requerimiento de permeabilidad, no expuesto a cloruros, tamaño máximo del agregado 19 mm, consistencia blanda de 10 cm de espesor; previa excavación con medios manuales y posterior relleno del trasdós con concreto. Incluso piezas especiales y sifón en línea modular.
Incluye: Replanteo del recorrido de la canaleta de drenaje. Excavación con medios manuales. Eliminación de las tierras sueltas del fondo de la excavación. Vaciado y compactación del concreto en formación de falso piso. Colocación de la canaleta de drenaje sobre la base de concreto. Montaje de los accesorios en la canaleta de drenaje. Ejecución de taladros para el conexionado de la tubería a la canaleta de drenaje. Empalme y rejuntado de la tubería a la canaleta de drenaje. Colocación del sifón en línea. Relleno del trasdós. Comprobación de su correcto funcionamiento.
Criterio de medición de proyecto: Longitud medida en proyección horizontal, según documentación gráfica de Proyecto.
Criterio de medición de obra: Se medirá, en proyección horizontal, la longitud realmente ejecutada según especificaciones de Proyecto.

| Código | Ud | Descripción | Rendimiento | Precio | Importe |
|---|---|---|---|---|---|
| mt10hmf055akb | m³ | Concreto simple f'c=210 kg/cm² (21 MPa), no expuesto a ciclos de congelamiento y deshielo, exposición a sulfatos insignificante, sin requerimiento de permeabilidad, no expuesto a cloruros, tamaño máximo del agregado 19 mm, consistencia blanda, premezclado en planta, según el Reglamento Nacional de Edificaciones NTE E.060. (material) | 0.078 | 245.45 | 19.15 |
| mt11cap010aa | m | Canaleta prefabricada de polipropileno, en tramos de 1000 mm de longitud, 130 mm de anchura y 52 mm de altura, con rejilla pasarela de acero galvanizado carga de rotura 15 kN, incluso piezas especiales. (material) | 1.000 | 115.66 | 115.66 |
| mt11pvj020b | Ud | Sifón en línea de PVC, "JIMTEN", color gris, modular, con unión macho/hembra, de 110 mm de diámetro. (material) | 0.200 | 237.82 | 47.56 |
| au00auh020 |  | Canaleta para vaciado del concreto. | 1.000 | 0.00 | 0.00 |
| au00auh040 |  | Vibrador de concreto, eléctrico. | 1.000 | 0.00 | 0.00 |
| mo041 | h | Operario de construcción de obra civil. (mano de obra) | 0.543 | 31.48 | 17.09 |
| mo087 | h | Oficial de construcción de obra civil. (mano de obra) | 0.283 | 21.86 | 6.19 |
| % | % | Herramientas | 2 % | 205.65 | 4.11 |
|  |  | Costes directos |  |  | 209.76 |
