# Estabilización de explanada mediante aporte de material

- Propiedad del archivo: CYPE INGENIEROS, S.A.
- Formato: FIEBDC-3/2002
- Ámbito geográfico: Perú
- Divisa: PEN
- Costes indirectos: 3.00 %
- Gastos generales: 13.00 %
- Beneficio industrial: 6.00 %
- IVA: 18.00 %

## M Firmes y pavimentos urbanos

### ME Explanadas, caminos y senderos

#### MEE Estabilización con aporte de material

**MEE010** m³ Estabilización de explanada mediante aporte de material.
Estabilización de explanada, mediante el extendido en tongadas de material de aportación, y posterior compactación hasta alcanzar un espesor de 25 a 35 cm y una densidad seca no inferior al 100% de la máxima obtenida en el ensayo Proctor Modificado. Incluso aporte de material de aportación, carga, transporte y descarga a pie de tajo del material y humectación del mismo.
Criterio de valoración económica: El precio no incluye la realización del ensayo Proctor Modificado.
Incluye: Preparación de la superficie de apoyo. Carga, transporte y extendido por tongadas de espesor uniforme. Humectación o desecación de cada tongada. Compactación por tongadas.
Criterio de medición de proyecto: Volumen medido sobre los perfiles de los planos topográficos de Proyecto, que definen el movimiento de tierras a realizar en obra.
Criterio de medición de obra: Se medirá el volumen de relleno sobre los perfiles transversales del terreno realmente ejecutados, compactados y terminados según especificaciones de Proyecto.

| Código | Ud | Descripción | Rendimiento | Precio | Importe |
|---|---|---|---|---|---|
| mt01art030d | m³ | Material de aportación, para formación de terraplenes. (material) | 1.150 | 19.83 | 22.80 |
| mq01pan010a | h | Pala cargadora sobre neumáticos de 120 kW/1,9 m³. (maquinaria) | 0.033 | 135.82 | 4.48 |
| mq04cab010b | h | Camión basculante de 10 t de carga, de 147 kW. (maquinaria) | 0.050 | 111.27 | 5.56 |
| mq01mot010a | h | Motoniveladora de 141 kW. (maquinaria) | 0.020 | 228.83 | 4.58 |
| mq02rov010i | h | Compactador monocilíndrico vibrante autopropulsado, de 129 kW, de 16,2 t, anchura de trabajo 213,4 cm. (maquinaria) | 0.059 | 210.33 | 12.41 |
| mq02cia020j | h | Camión cisterna, de 8 m³ de capacidad. (maquinaria) | 0.022 | 358.40 | 7.88 |
| mo087 | h | Oficial de construcción de obra civil. (mano de obra) | 0.095 | 21.86 | 2.08 |
| % | % | Herramientas | 2 % | 59.79 | 1.20 |
|  |  | Costes directos |  |  | 60.99 |
