# Acondicionamiento de vereda existente

- Propiedad del archivo: CYPE INGENIEROS, S.A.
- Formato: FIEBDC-3/2002
- Ámbito geográfico: Perú
- Divisa: PEN
- Costes indirectos: 3.00 %
- Gastos generales: 13.00 %
- Beneficio industrial: 6.00 %
- IVA: 18.00 %

## M Firmes y pavimentos urbanos

### MP Pavimentos urbanos

#### MPO Terrizos

**MPO010** m² Acondicionamiento de vereda existente.
Acondicionamiento con medios mecánicos de vereda existente mediante la formación de una capa uniforme de arena caliza de 10 cm de espesor. Incluso tapado de baches y apisonado individual, rasanteo, extendido, humectación, compactado y limpieza.
Incluye: Carga y transporte a pie de tajo del material de relleno y regado del mismo. Extendido del material de relleno en capas de grosor uniforme. Perfilado de bordes. Riego de la capa. Apisonado mediante rodillo vibrador. Nivelación.
Criterio de medición de proyecto: Superficie medida en proyección horizontal, según documentación gráfica de Proyecto.
Criterio de medición de obra: Se medirá, en proyección horizontal, la superficie realmente ejecutada según especificaciones de Proyecto.

| Código | Ud | Descripción | Rendimiento | Precio | Importe |
|---|---|---|---|---|---|
| mt01arp040a | m³ | Arena caliza seleccionada de machaqueo, color, con granulometría de 0 a 5 mm de diámetro. (material) | 0.120 | 81.31 | 9.76 |
| mq01mot010a | h | Motoniveladora de 141 kW. (maquinaria) | 0.009 | 228.83 | 2.06 |
| mq02cia020j | h | Camión cisterna, de 8 m³ de capacidad. (maquinaria) | 0.003 | 358.40 | 1.08 |
| mq02rot030a | h | Compactador tándem autopropulsado, de 63 kW, de 8,75 t, anchura de trabajo 168 cm. (maquinaria) | 0.007 | 132.14 | 0.92 |
| mo087 | h | Oficial de construcción de obra civil. (mano de obra) | 0.014 | 21.86 | 0.31 |
| % | % | Herramientas | 2 % | 14.13 | 0.28 |
|  |  | Costes directos |  |  | 14.41 |
