# Vereda con aporte de material

- Propiedad del archivo: CYPE INGENIEROS, S.A.
- Formato: FIEBDC-3/2002
- Ámbito geográfico: Perú
- Divisa: PEN
- Costes indirectos: 3.00 %
- Gastos generales: 13.00 %
- Beneficio industrial: 6.00 %
- IVA: 18.00 %

## M Firmes y pavimentos urbanos

### MP Pavimentos urbanos

#### MPO Terrizos

**MPO020** m² Vereda con aporte de material.
Vereda, de 10 cm de espesor, realizado con arena caliza, extendida y rasanteada con motoniveladora, sobre base firme existente, no incluida en este precio. Incluso, refino manual de bordes, humectación, compactado y limpieza.
Incluye: Carga y transporte a pie de tajo del material. Extendido del material. Refino manual de bordes. Humectación. Compactación.
Criterio de medición de proyecto: Superficie medida en proyección horizontal, según documentación gráfica de Proyecto.
Criterio de medición de obra: Se medirá, en proyección horizontal, la superficie realmente ejecutada según especificaciones de Proyecto.

| Código | Ud | Descripción | Rendimiento | Precio | Importe |
|---|---|---|---|---|---|
| mt01arp040a | m³ | Arena caliza seleccionada de machaqueo, color, con granulometría de 0 a 5 mm de diámetro. (material) | 0.120 | 81.31 | 9.76 |
| mq01mot010a | h | Motoniveladora de 141 kW. (maquinaria) | 0.006 | 228.83 | 1.37 |
| mq02rot030a | h | Compactador tándem autopropulsado, de 63 kW, de 8,75 t, anchura de trabajo 168 cm. (maquinaria) | 0.006 | 132.14 | 0.79 |
| mq02cia020j | h | Camión cisterna, de 8 m³ de capacidad. (maquinaria) | 0.004 | 358.40 | 1.43 |
| mo041 | h | Operario de construcción de obra civil. (mano de obra) | 0.003 | 31.48 | 0.09 |
| mo087 | h | Oficial de construcción de obra civil. (mano de obra) | 0.007 | 21.86 | 0.15 |
| % | % | Herramientas | 2 % | 13.59 | 0.27 |
|  |  | Costes directos |  |  | 13.86 |
