# Geotextil tejido

- Propiedad del archivo: CYPE INGENIEROS, S.A.
- Formato: FIEBDC-3/2002
- Ámbito geográfico: Perú
- Divisa: PEN
- Costes indirectos: 3.00 %
- Gastos generales: 13.00 %
- Beneficio industrial: 6.00 %
- IVA: 18.00 %

## N Aislamientos e impermeabilizaciones

### NG Geosintéticos

#### NGX Geotextiles

**NGX020** m² Geotextil tejido.
Suministro y colocación sobre el terreno de geotextil tejido a base de polipropileno, con una resistencia a la tracción longitudinal de 33,0 kN/m, una resistencia a la tracción transversal de 33,0 kN/m, una apertura de cono al ensayo de perforación dinámica según ISO 13433 inferior a 12 mm, resistencia CBR a punzonamiento 3,5 kN y una masa superficial de 127 g/m². Incluso cortes, fijaciones al terreno, resolución de empalmes y uniones.
Incluye: Colocación del geotextil sobre el terreno. Resolución de empalmes y uniones. Fijación del geotextil al terreno mediante grapas.
Criterio de medición de proyecto: Superficie medida según documentación gráfica de Proyecto.
Criterio de medición de obra: Se medirá la superficie realmente ejecutada según especificaciones de Proyecto, incluyendo las entregas y los empalmes.

| Código | Ud | Descripción | Rendimiento | Precio | Importe |
|---|---|---|---|---|---|
| mt14gsa040cc | m² | Geotextil tejido a base de polipropileno, con una resistencia a la tracción longitudinal de 33 kN/m, una resistencia a la tracción transversal de 33 kN/m, una apertura de cono al ensayo de perforación dinámica según ISO 13433 inferior a 12 mm, resistencia CBR a punzonamiento 3,5 kN y una masa superficial de 127 g/m². (material) | 1.100 | 4.08 | 4.49 |
| mo041 | h | Operario de construcción de obra civil. (mano de obra) | 0.003 | 22.35 | 0.07 |
| mo087 | h | Oficial de construcción de obra civil. (mano de obra) | 0.005 | 15.50 | 0.08 |
| % | % | Herramientas | 2 % | 4.64 | 0.09 |
|  |  | Costes directos |  |  | 4.73 |
