# Barras suspendidas

- Propiedad del archivo: CYPE INGENIEROS, S.A.
- Formato: FIEBDC-3/2002
- Ámbito geográfico: Perú
- Divisa: PEN
- Costes indirectos: 3.00 %
- Gastos generales: 13.00 %
- Beneficio industrial: 6.00 %
- IVA: 18.00 %

## T Amoblamiento urbano

### TD Equipamientos deportivos

#### TDA Circuito de ejercicios a pie

**TDA020** Ud Barras suspendidas.
Barras suspendidas para ejercicios de elevaciones a pulso, formadas por tres postes cuadrados de 0,15 m de lado, dos de 2,30 m y otro de 2,20 m de altura vista, de madera de pino silvestre, tratada en autoclave, con clase de uso 4, acabada con barniz protector, con dos travesaños de acero de 1,00 m, con tornillería de acero galvanizado, embutida y protegida con tapones de seguridad, para usuarios de más de 12 años, con zona de seguridad de 20,00 m² y 2,00 m de altura libre de caída, colocación con tarugo químico, arandela y tornillo sobre una base de concreto f'c=210 kg/cm² (21 MPa), no expuesto a ciclos de congelamiento y deshielo, exposición a sulfatos insignificante, sin requerimiento de permeabilidad, no expuesto a cloruros, tamaño máximo del agregado 20 mm, consistencia plástica.
Incluye: Replanteo. Excavación con medios manuales. Vaciado de la base de apoyo. Colocación.
Criterio de medición de proyecto: Número de unidades previstas, según documentación gráfica de Proyecto.
Criterio de medición de obra: Se medirá el número de unidades realmente ejecutadas según especificaciones de Proyecto.

| Código | Ud | Descripción | Rendimiento | Precio | Importe |
|---|---|---|---|---|---|
| mt10hmf055akc | m³ | Concreto simple f'c=210 kg/cm² (21 MPa), no expuesto a ciclos de congelamiento y deshielo, exposición a sulfatos insignificante, sin requerimiento de permeabilidad, no expuesto a cloruros, tamaño máximo del agregado 19 mm, consistencia plástica, premezclado en planta, según el Reglamento Nacional de Edificaciones NTE E.060. (material) | 0.450 | 233.17 | 104.93 |
| mt52dep020a | Ud | Barras suspendidas para ejercicios de elevaciones a pulso, formadas por tres postes cuadrados de 0,15 m de lado, dos de 2,30 m y otro de 2,20 m de altura vista, de madera de pino silvestre, tratada en autoclave, con clase de uso 4, acabada con barniz protector, con dos travesaños de acero de 1,00 m, con tornillería de acero galvanizado, embutida y protegida con tapones de seguridad, para usuarios de más de 12 años, con zona de seguridad de 20,00 m² y 2,00 m de altura libre de caída, incluso elementos de fijación. (material) | 1.000 | 2532.42 | 2532.42 |
| op00tal010 |  | Taladro. | 1.000 | 0.00 | 0.00 |
| op00ato010 |  | Atornillador. | 1.000 | 0.00 | 0.00 |
| mo041 | h | Operario de construcción de obra civil. (mano de obra) | 2.035 | 32.86 | 66.87 |
| mo087 | h | Oficial de construcción de obra civil. (mano de obra) | 3.121 | 22.82 | 71.22 |
| % | % | Herramientas | 2 % | 2775.44 | 55.51 |
|  |  | Costes directos |  |  | 2830.95 |
