# Columpio de tubo de acero pintado al horno

- Propiedad del archivo: CYPE INGENIEROS, S.A.
- Formato: FIEBDC-3/2002
- Ámbito geográfico: Perú
- Divisa: PEN
- Costes indirectos: 3.00 %
- Gastos generales: 13.00 %
- Beneficio industrial: 6.00 %
- IVA: 18.00 %

## T Amoblamiento urbano

### TJ Áreas de juegos infantiles

#### TJJ Juegos infantiles

**TJJ030** Ud Columpio de tubo de acero pintado al horno, de 4 plazas, con colgadores de poliamida, asientos de poliuretano y rodamientos y cadenas de acero inoxidable, fijado a una superficie soporte (no incluida en este precio).
Columpio de tubo de acero pintado al horno, de 4 plazas, con colgadores de poliamida, asientos de poliuretano y rodamientos y cadenas de acero inoxidable, para niños de 6 a 12 años, con zona de seguridad de 46,50 m² y 1,70 m de altura libre de caída, fijado a una superficie soporte (no incluida en este precio). Incluso replanteo, y fijación del juego infantil. Totalmente montado y probado.
Incluye: Replanteo. Fijación del juego infantil.
Criterio de medición de proyecto: Número de unidades previstas, según documentación gráfica de Proyecto.
Criterio de medición de obra: Se medirá el número de unidades realmente ejecutadas según especificaciones de Proyecto.

| Código | Ud | Descripción | Rendimiento | Precio | Importe |
|---|---|---|---|---|---|
| mt50spl105b | Ud | Fijación compuesta por tarugo químico, arandela y tornillo de acero. (material) | 8.000 | 11.20 | 89.60 |
| mt52jig030ii | Ud | Columpio de tubo de acero pintado al horno, de 4 plazas, con colgadores de poliamida, asientos de poliuretano y rodamientos y cadenas de acero inoxidable, para niños de 6 a 12 años, con zona de seguridad de 46,50 m² y 1,70 m de altura libre de caída, incluso elementos de fijación. Y. (material) | 1.000 | 7400.49 | 7400.49 |
| op00tal010 |  | Taladro. | 1.000 | 0.00 | 0.00 |
| op00ato010 |  | Atornillador. | 1.000 | 0.00 | 0.00 |
| mo041 | h | Operario de construcción de obra civil. (mano de obra) | 5.329 | 21.28 | 113.40 |
| mo087 | h | Oficial de construcción de obra civil. (mano de obra) | 5.329 | 14.69 | 78.28 |
| % | % | Herramientas | 2 % | 7681.77 | 153.64 |
|  |  | Costes directos |  |  | 7835.41 |
