# Dispositivo de anclaje textil fijado mecánicamente a la estructura de concreto

- Propiedad del archivo: CYPE INGENIEROS, S.A.
- Formato: FIEBDC-3/2002
- Ámbito geográfico: Perú
- Divisa: PEN
- Costes indirectos: 3.00 %
- Gastos generales: 13.00 %
- Beneficio industrial: 6.00 %
- IVA: 18.00 %

## Y Seguridad y salud

### YC Sistemas de protección colectiva

#### YCL Líneas y dispositivos de anclaje

**YCL220** Ud Dispositivo de anclaje textil fijado mecánicamente a la estructura de concreto.
Dispositivo de anclaje para fijación mecánica a paramento de concreto, de 700 mm de longitud, formado por cinta de poliéster; 1 cáncamo en un extremo, con conexión roscada y 1 argolla en el otro extremo, amortizable en 1 uso y tarugo de expansión metálico, arandela y tuerca, para asegurar a un operario.
Criterio de medición de proyecto: Número de unidades previstas, según Estudio o Estudio Básico de Seguridad y Salud.
Criterio de medición de obra: Se medirá el número de unidades realmente colocadas según especificaciones de Estudio o Estudio Básico de Seguridad y Salud.

| Código | Ud | Descripción | Rendimiento | Precio | Importe |
|---|---|---|---|---|---|
| mt50spd030a | Ud | Dispositivo de anclaje para fijación mecánica a paramento de concreto, de 700 mm de longitud, formado por cinta de poliéster; 1 cáncamo en un extremo, con conexión roscada y 1 argolla en el otro extremo, clase A1. (material) | 1.000 | 25.00 | 25.00 |
| mt50spd035 | Ud | Tarugo de expansión metálico, arandela y tuerca. (material) | 1.000 | 2.76 | 2.76 |
| mo120 | h | Peón Seguridad y Salud. (mano de obra) | 0.068 | 21.97 | 1.49 |
| % | % | Herramientas | 2 % | 29.25 | 0.59 |
|  |  | Costes directos |  |  | 29.84 |
