# Equipo de depuración de polietileno de alta densidad (PEAD/HDPE) formado por trampa de grasas, fosa séptica y filtro biológico anaeróbico, hasta 5 usuarios

- Propiedad del archivo: CYPE INGENIEROS, S.A.
- Formato: FIEBDC-3/2002
- Ámbito geográfico: Perú
- Divisa: PEN
- Costes indirectos: 3.00 %
- Gastos generales: 13.00 %
- Beneficio industrial: 6.00 %
- IVA: 18.00 %

**IUE051** Ud Equipo de depuración de polietileno de alta densidad (PEAD/HDPE) formado por trampa de grasas, fosa séptica y filtro biológico anaeróbico, hasta 5 usuarios.
Suministro e instalación de equipo de depuración de polietileno de alta densidad (PEAD/HDPE), con capacidad para 5 usuarios, compuesto de: trampa de grasas para pretratamiento de las aguas grises procedentes del baño (bañera o ducha, lavatorio y bidé) y de la cocina (lavadero de ropa de ropa, lavadora, lavavajillas y lavadero de ropa de cocina); fosa séptica con tratamiento anaeróbico por digestión mediante proceso biológico de descomposición de la materia orgánica de las aguas negras procedentes del inodoro y filtro biológico con tratamiento secundario anaeróbico por digestión de las aguas residuales domésticas negras y grises, previamente tratadas, todo ello colocado sobre lecho de arena de 10 cm de espesor. Incluso parte proporcional de excavación, relleno perimetral posterior de gravas, cajas de registro de registro, relleno con concreto armado f'c=350 kg/cm² (35 MPa), no expuesto a ciclos de congelamiento y deshielo, exposición a sulfatos moderada, con baja permeabilidad en exposición al agua, expuesto a cloruros provenientes de productos descongelantes, sal, agua salobre, agua del mar, o salpicaduras del mismo origen, tamaño máximo del agregado 19 mm, consistencia blanda los últimos 20 cm hasta la superficie del terreno, tuberías, accesorios y elementos de conexión. Totalmente instalado y en funcionamiento.
Incluye: Excavación de tierras. Vertido de arena en el fondo de la excavación. Colocación de los elementos componentes del equipo sobre un lecho de arena liso y uniforme. Verificación de su total horizontalidad. Llenado de los elementos con agua. Relleno con material granular, hasta el nivel del agua, del espacio restante hasta las paredes de la excavación. Posicionado de las cajas de registro de registro en correspondencia con la tapa de inspección. Conexión a la instalación general de saneamiento. Colocación de la malla electrosoldada. Relleno posterior del hueco hasta la superficie del terreno con concreto.
Criterio de medición de proyecto: Número de unidades previstas, según documentación gráfica de Proyecto.
Criterio de medición de obra: Se medirá el número de unidades realmente ejecutadas según especificaciones de Proyecto.

| Código | Ud | Descripción | Rendimiento | Precio | Importe |
|---|---|---|---|---|---|
| mt01ara010 | m³ | Arena de 0 a 5 mm de diámetro. (material) | 0.800 | 40.61 | 32.49 |
| mt46fgp010a | Ud | Trampa de grasas de polietileno de alta densidad para pretratamiento de aguas residuales grises, volumen 100 l, capacidad para 5 usuarios (H.E.). (material) | 1.000 | 679.66 | 679.66 |
| mt46fsp010a | Ud | Fosa séptica de polietileno de alta densidad para tratamiento anaeróbico por digestión, volumen 400 l, capacidad para 5 usuarios (H.E.). (material) | 1.000 | 1402.24 | 1402.24 |
| mt46fbp010a | Ud | Filtro biológico de polietileno de alta densidad para tratamiento secundario anaeróbico por digestión, volumen 500 l, capacidad para 5 usuarios (H.E.). (material) | 1.000 | 2226.77 | 2226.77 |
| mt01arr010b | t | Grava de cantera, de 20 a 30 mm de diámetro. (material) | 2.000 | 24.43 | 48.86 |
| mt10haf055hqc | m³ | Concreto f'c=350 kg/cm² (35 MPa), no expuesto a ciclos de congelamiento y deshielo, exposición a sulfatos moderada, con baja permeabilidad en exposición al agua, expuesto a cloruros provenientes de productos descongelantes, sal, agua salobre, agua del mar, o salpicaduras del mismo origen, tamaño máximo del agregado 19 mm, consistencia blanda, premezclado en planta, según el Reglamento Nacional de Edificaciones NTE E.060. (material) | 0.800 | 287.15 | 229.72 |
| mt07ame090fdc | m² | Malla electrosoldada Q-188 cocada 150x150 mm, con alambres longitudinales de 6 mm de diámetro y alambres transversales de 6,0 mm de diámetro, de acero trefilado corrugado ASTM A 82-94, según ASTM A 185. (material) | 4.000 | 13.23 | 52.92 |
| mt46fwa010 | Ud | Caja de registro de registro, tuberías y elementos de conexión. (material) | 5.000 | 321.94 | 1609.70 |
| mq01ret020c | h | Retrocargadora sobre neumáticos, de 74,9 kW. (maquinaria) | 0.969 | 112.83 | 109.33 |
| mo041 | h | Operario de construcción de obra civil. (mano de obra) | 2.532 | 16.33 | 41.35 |
| mo087 | h | Oficial de construcción de obra civil. (mano de obra) | 2.532 | 11.17 | 28.28 |
| mo008 | h | Operario plomero. (mano de obra) | 3.039 | 16.88 | 51.30 |
| mo107 | h | Oficial plomero. (mano de obra) | 3.039 | 11.15 | 33.88 |
| % | % | Herramientas | 2 % | 6546.50 | 130.93 |
|  |  | Costes directos |  |  | 6677.43 |
