# Capa separadora: lámina de polietileno

- Propiedad del archivo: CYPE Ingenieros S.A.
- Formato: FIEBDC-3/2016
- Programa: Generador de precios de la construcción. CYPE Ingenieros, S.A.
- Fecha: 25/10/2024
- Ámbito geográfico: Perú
- Divisa: PEN
- Costes indirectos: 3 %
- Gastos generales: 13 %
- Beneficio industrial: 6 %
- IVA: 18 %

## N Aislamientos e impermeabilizaciones

### NG Geosintéticos

#### NGL Geomembranas

**NGL010** m² Capa separadora: lámina de polietileno.
Film impermeable de polietileno de baja densidad (LDPE) de 0,1 mm de espesor y 100 g/m² de masa superficial, color negro. Colocación en obra: con empalmes, directamente sobre el terreno, sobre un contrapiso pobre o sobre una superficie de concreto.
Incluye: Colocación de la lámina separadora. Resolución de empalmes y uniones.
Criterio de medición de proyecto: Superficie medida según documentación gráfica de Proyecto.
Criterio de medición de obra: Se medirá la superficie realmente ejecutada según especificaciones de Proyecto, incluyendo las entregas y los empalmes.

| Código | Ud | Descripción | Rendimiento | Precio | Importe |
|---|---|---|---|---|---|
| mt16png020a | m² | Film impermeable de polietileno de baja densidad (LDPE) de 0,1 mm de espesor y 100 g/m² de masa superficial, color negro. (material) | 1.15 | 2.87 | 3.301 |
| mo020 | h | Operario de construcción. (mano de obra) | 0.041 | 31.48 | 1.291 |
| mo113 | h | Peón de construcción. (mano de obra) | 0.02 | 21.05 | 0.421 |
| % | % | Herramientas | 2 % | 5.013 | 0.100 |
|  |  | Costes directos |  |  | 5.113 |

Residuos:
- colocación: mt16png020a; factor de residuo 0.06

## Recursos

**mt16png020a** m² Film impermeable de polietileno de baja densidad (LDPE) de 0,1 mm de espesor y 100 g/m² de masa superficial
Datos técnicos: Coste energético 16.029 MJ; Emisión de CO2 0.601 kg; Código LER 17 06 04; Masa del elemento 0.1 kg; Volumen 0.000167 m3
Residuos:
- embalaje: re170203 Plástico. (componente de residuo); rendimiento 0.024 kg; Código LER 17 02 03; Masa del elemento 1 kg; Volumen 0.001667 m3
