# Geotextil no tejido

- Propiedad del archivo: CYPE Ingenieros S.A.
- Formato: FIEBDC-3/2016
- Programa: Generador de precios de la construcción. CYPE Ingenieros, S.A.
- Fecha: 21/12/2021
- Ámbito geográfico: Perú
- Divisa: PEN
- Costes indirectos: 3 %
- Gastos generales: 13 %
- Beneficio industrial: 6 %
- IVA: 18 %

## N Aislamientos e impermeabilizaciones

### NG Geosintéticos

#### NGX Geotextiles

**NGX010** m² Geotextil no tejido.
Suministro y colocación sobre el terreno de geotextil no tejido compuesto por fibras de polipropileno unidas por agujeteado, con una resistencia a la tracción longitudinal de 13,0 kN/m, una resistencia a la tracción transversal de 13,0 kN/m, una apertura de cono al ensayo de perforación dinámica según ISO 13433 inferior a 20,8 mm, resistencia CBR a punzonamiento 2,3 kN y una masa superficial de 180 g/m². Incluso cortes, fijaciones al terreno, resolución de empalmes y uniones.
Incluye: Colocación del geotextil sobre el terreno. Resolución de empalmes y uniones. Fijación del geotextil al terreno mediante grapas.
Criterio de medición de proyecto: Superficie medida según documentación gráfica de Proyecto.
Criterio de medición de obra: Se medirá la superficie realmente ejecutada según especificaciones de Proyecto, incluyendo las entregas y los empalmes.

| Código | Ud | Descripción | Rendimiento | Precio | Importe |
|---|---|---|---|---|---|
| mt14gsa030hh | m² | Geotextil no tejido compuesto por fibras de polipropileno unidas por agujeteado, con una resistencia a la tracción longitudinal de 13 kN/m, una resistencia a la tracción transversal de 13 kN/m, una apertura de cono al ensayo de perforación dinámica según ISO 13433 inferior a 20,8 mm, resistencia CBR a punzonamiento 2,3 kN y una masa superficial de 180 g/m². (material) | 1.1 | 4.69 | 5.159 |
| mo041 | h | Operario de construcción de obra civil. (mano de obra) | 0.003 | 22.35 | 0.067 |
| mo087 | h | Oficial de construcción de obra civil. (mano de obra) | 0.005 | 15.5 | 0.078 |
| % | % | Herramientas | 2 % | 5.304 | 0.106 |
|  |  | Costes directos |  |  | 5.410 |

Residuos:
- colocación: mt14gsa030hh; factor de residuo 0.07

## Recursos

**mt14gsa030hh** m² Geotextil no tejido compuesto por fibras de polipropileno unidas por agujeteado
Datos técnicos: Coste energético 17.798 MJ; Emisión de CO2 0.588 kg; Código LER 17 06 04; Masa del elemento 0.18 kg; Volumen 0.0003 m3
Residuos:
- embalaje: re170203 Plástico. (componente de residuo); rendimiento 0.024 kg; Código LER 17 02 03; Masa del elemento 1 kg; Volumen 0.001667 m3
