# Estabilización de taludes verticales mediante la proyección por vía húmeda de concreto

- Propiedad del archivo: CYPE INGENIEROS, S.A.
- Formato: FIEBDC-3/2002
- Ámbito geográfico: Perú
- Divisa: PEN
- Costes indirectos: 3.00 %
- Gastos generales: 13.00 %
- Beneficio industrial: 6.00 %
- IVA: 18.00 %

## A Acondicionamiento del terreno

### AD Movimiento de tierras en edificación

#### ADV Estabilización de taludes

**ADV020** m² Estabilización de taludes verticales mediante la proyección por vía húmeda de concreto.
Estabilización de taludes verticales mediante la proyección por vía húmeda de concreto f'c=210 kg/cm² (21 MPa), no expuesto a ciclos de congelamiento y deshielo, exposición a sulfatos insignificante, sin requerimiento de permeabilidad, no expuesto a cloruros, tamaño máximo del agregado 19 mm, consistencia fluida, de 10 cm de espesor total en capas sucesivas.
Incluye: Preparación de la superficie soporte. Regulación de la uniformidad de la presión del aire y de la velocidad. Regulación del contenido de agua. Proyección del material, manteniendo la boquilla a la distancia adecuada. Retirada y carga de los productos de rebote y de los restos generados.
Criterio de medición de proyecto: Superficie medida en proyección vertical, según documentación gráfica de Proyecto.
Criterio de medición de obra: Se medirá, en proyección vertical, la superficie realmente ejecutada según especificaciones de Proyecto.

| Código | Ud | Descripción | Rendimiento | Precio | Importe |
|---|---|---|---|---|---|
| mt10hes200a | m³ | Concreto para proyectar, f'c=210 kg/cm² (21 MPa), no expuesto a ciclos de congelamiento y deshielo, exposición a sulfatos insignificante, sin requerimiento de permeabilidad, no expuesto a cloruros, tamaño máximo del agregado 19 mm, consistencia fluida, con una dosificación de cemento de 400 kg/m³, premezclado en planta. (material) | 0.130 | 402.84 | 52.37 |
| mq06gun010 | h | Shotcretera de concreto por vía húmeda 33 kW. (maquinaria) | 0.150 | 106.03 | 15.90 |
| mo020 | h | Operario de construcción. (mano de obra) | 0.592 | 31.48 | 18.64 |
| mo113 | h | Peón de construcción. (mano de obra) | 0.296 | 21.05 | 6.23 |
| % | % | Herramientas | 2 % | 93.14 | 1.86 |
|  |  | Costes directos |  |  | 95.00 |
