# Transporte, puesta en obra y retirada de equipo completo de perforación para micropozos de bombeo

- Propiedad del archivo: CYPE INGENIEROS, S.A.
- Formato: FIEBDC-3/2002
- Ámbito geográfico: Perú
- Divisa: PEN
- Costes indirectos: 3.00 %
- Gastos generales: 13.00 %
- Beneficio industrial: 6.00 %
- IVA: 18.00 %

## A Acondicionamiento del terreno

### AH Achiques y agotamientos

#### AHP Pozos de bombeo

**AHP105** Ud Transporte, puesta en obra y retirada de equipo completo de perforación para micropozos de bombeo.
Transporte, puesta en obra y retirada de equipo completo de perforación, para la realización de micropozos de bombeo.
Criterio de valoración económica: El precio incluye el desplazamiento a la obra del personal especializado.
Incluye: Transporte a la obra. Montaje del equipo. Desmontaje del equipo. Retirada del equipo.
Criterio de medición de proyecto: Número de unidades previstas, según documentación gráfica de Proyecto.
Criterio de medición de obra: Se medirá el número de unidades realmente ejecutadas según especificaciones de Proyecto.

| Código | Ud | Descripción | Rendimiento | Precio | Importe |
|---|---|---|---|---|---|
| mq05epp010a | Ud | Transporte, puesta en obra y retirada de equipo de perforación, para micropozos de bombeo. (maquinaria) | 1.000 | 8987.93 | 8987.93 |
| % | % | Herramientas | 2 % | 8987.93 | 179.76 |
|  |  | Costes directos |  |  | 9167.69 |
