# Columna de terreno consolidado con inyecciones de lechada de cemento a presión

- Propiedad del archivo: CYPE INGENIEROS, S.A.
- Formato: FIEBDC-3/2002
- Ámbito geográfico: Perú
- Divisa: PEN
- Costes indirectos: 3.00 %
- Gastos generales: 13.00 %
- Beneficio industrial: 6.00 %
- IVA: 18.00 %

## A Acondicionamiento del terreno

### AM Mejoras del terreno

#### AMI Inyecciones

**AMI010** m Columna de terreno consolidado con inyecciones de lechada de cemento a presión.
Columna de terreno consolidado con inyecciones de lechada de cemento a presión, 300 kg/m de consumo medio de cemento, realizada con la técnica del tubo-manguito, mediante la perforación y colocación en el terreno de tubos provistos de válvulas, a través de las cuales se inyecta a presión la lechada de cemento.
Incluye: Replanteo de las perforaciones. Perforación y colocación de los tubos-manguito. Preparación de la lechada. Inyección a presión de la lechada de cemento. Recogida de sobrantes y carga manual a contenedor.
Criterio de medición de proyecto: Longitud medida según documentación gráfica de Proyecto.
Criterio de medición de obra: Se medirá la longitud realmente ejecutada según especificaciones de Proyecto.

| Código | Ud | Descripción | Rendimiento | Precio | Importe |
|---|---|---|---|---|---|
| mt08aaa010a | m³ | Agua. (material) | 0.375 | 4.68 | 1.76 |
| mt08cet020a | t | Cemento CEM II / A-P 32,5 N, a granel. (material) | 0.300 | 289.52 | 86.86 |
| mq03mpi040 | h | Equipo para inyecciones de lechada de cemento, con bomba de presión y carro de perforación para taladros. (maquinaria) | 0.090 | 1374.13 | 123.67 |
| mo020 | h | Operario de construcción. (mano de obra) | 0.228 | 31.48 | 7.18 |
| mo113 | h | Peón de construcción. (mano de obra) | 0.114 | 21.05 | 2.40 |
| mo112 | h | Peón especializado de construcción. (mano de obra) | 0.114 | 21.39 | 2.44 |
| % | % | Herramientas | 2 % | 224.31 | 4.49 |
|  |  | Costes directos |  |  | 228.80 |
