# Relleno de grava filtrante clasificada, para drenaje bajo cimentación

- Propiedad del archivo: CYPE INGENIEROS, S.A.
- Formato: FIEBDC-3/2002
- Ámbito geográfico: Perú
- Divisa: PEN
- Costes indirectos: 3.00 %
- Gastos generales: 13.00 %
- Beneficio industrial: 6.00 %
- IVA: 18.00 %

## A Acondicionamiento del terreno

### AS Red de desagüe

#### ASD Drenajes

**ASD040** m³ Relleno de grava filtrante clasificada, para drenaje bajo cimentación.
Formación de relleno de grava filtrante clasificada, bajo cimentación, para facilitar el drenaje del agua procedente del lateral de la excavación y/o de la parte inferior de la misma. Compuesto por sucesivas capas uniformes de 20 cm de espesor, extendidas y compactadas en el plano de corte y bajo la cimentación, recogiendo el agua en drenes lineales (no incluidos en este precio), con medios mecánicos, hasta alcanzar una densidad seca no inferior al 80% de la máxima obtenida en el ensayo Proctor Modificado, (no incluido en este precio). Incluso descarga a pie de tajo de los agregados a utilizar en los trabajos de relleno y humectación de los mismos. Totalmente terminado y probado.
Incluye: Descarga a pie de tajo de los agregados a utilizar en los trabajos de relleno. Replanteo general y de niveles. Extendido del material de relleno en tongadas de espesor uniforme. Humectación o desecación de cada tongada. Compactación.
Criterio de medición de proyecto: Volumen medido sobre los planos de perfiles transversales del Proyecto, que definen el movimiento de tierras a realizar en obra.
Criterio de medición de obra: Se medirá, en perfil compactado, el volumen realmente ejecutado según especificaciones de Proyecto, sin incluir los incrementos por excesos de excavación no autorizados.

| Código | Ud | Descripción | Rendimiento | Precio | Importe |
|---|---|---|---|---|---|
| mt01ard030a | t | Grava filtrante clasificada. (material) | 2.200 | 43.86 | 96.49 |
| mq01pan010a | h | Pala cargadora sobre neumáticos de 120 kW/1,9 m³. (maquinaria) | 0.015 | 113.18 | 1.70 |
| mq04cab010c | h | Camión basculante de 12 t de carga, de 162 kW. (maquinaria) | 0.015 | 113.06 | 1.70 |
| mq01mot010b | h | Motoniveladora de 154 kW. (maquinaria) | 0.010 | 210.69 | 2.11 |
| mq02rov010c | h | Compactador monocilíndrico vibrante autopropulsado, de 74 kW, de 7,42 t, anchura de trabajo 167,6 cm. (maquinaria) | 0.025 | 141.91 | 3.55 |
| mq02cia020j | h | Camión cisterna de 8 m³ de capacidad. (maquinaria) | 0.012 | 112.84 | 1.35 |
| mo113 | h | Peón de construcción. (mano de obra) | 0.119 | 10.74 | 1.28 |
| % | % | Herramientas | 2 % | 108.18 | 2.16 |
|  |  | Costes directos |  |  | 110.34 |
