# Sumidero con trampa de sello hidráulico de PVC, de salida vertical de 75 mm de diámetro, con rejilla plana de polipropileno de 150x150 mm

- Propiedad del archivo: CYPE INGENIEROS, S.A.
- Formato: FIEBDC-3/2002
- Ámbito geográfico: Perú
- Costes indirectos: 3.00 %
- Gastos generales: 13.00 %
- Beneficio industrial: 6.00 %
- IVA: 18.00 %

## A Acondicionamiento del terreno

### AS Red de desagüe

#### ASI Sistemas de drenaje de suelos

**ASI010** Ud Sumidero con trampa de sello hidráulico de PVC, de salida vertical de 75 mm de diámetro, con rejilla plana de polipropileno de 150x150 mm.
Suministro y montaje de sumidero con trampa de sello hidráulico de PVC, de salida vertical de 75 mm de diámetro, con rejilla plana de polipropileno de 150x150 mm, color negro, para recogida de aguas pluviales o de locales húmedos. Incluso parte proporcional de accesorios de montaje, piezas especiales, material auxiliar y elementos de sujeción. Totalmente montada, conexionada a la red general de desagüe y probada.
Incluye: Replanteo y trazado. Colocación y fijación del sumidero. Unión del tubo de desagüe a la bajante o caja de registro existentes.
Criterio de medición de proyecto: Número de unidades previstas, según documentación gráfica de Proyecto.
Criterio de medición de obra: Se medirá el número de unidades realmente ejecutadas según especificaciones de Proyecto.

| Código | Ud | Descripción | Rendimiento | Precio | Importe |
|---|---|---|---|---|---|
| mt11cal010a | Ud | Sumidero con trampa de sello hidráulico de PVC, de salida vertical de 75 mm de diámetro, con rejilla plana de polipropileno de 150x150 mm, color negro. (material) | 1.000 | 18.61 | 18.61 |
| mt11var020 | Ud | Material auxiliar para saneamiento. (material) | 1.000 | 0.69 | 0.69 |
| mo007 | h | Operario plomero. (mano de obra) | 0.357 | 4.53 | 1.62 |
| % | % | Costes directos complementarios | 2 % | 20.92 | 0.42 |
|  |  | Costes directos |  |  | 21.34 |
