# Anclaje químico estructural sobre muro pantalla de concreto

- Propiedad del archivo: CYPE INGENIEROS, S.A.
- Formato: FIEBDC-3/2002
- Ámbito geográfico: Perú
- Divisa: PEN
- Costes indirectos: 3.00 %
- Gastos generales: 13.00 %
- Beneficio industrial: 6.00 %
- IVA: 18.00 %

## C Cimentaciones

### CC Muros de contención

#### CCP Muros pantalla

**CCP064** Ud Anclaje químico estructural sobre muro pantalla de concreto.
Anclaje químico estructural sobre muro pantalla de concreto, formado por varilla corrugada de 16 mm de diámetro y 100 cm de longitud de acero Grado 60 (fy=4200 kg/cm²), fijada con resina epoxi en taladro de 20 mm de diámetro y 250 mm de profundidad, y carga manual de escombros sobre camión o contenedor.
Incluye: Replanteo del orificio sobre el paramento del muro pantalla. Ejecución del taladro. Limpieza del polvo del interior del taladro. Inyección de resina epoxi. Colocación de las mechas de ampliación. Limpieza de los restos generados. Carga manual de escombros sobre camión o contenedor.
Criterio de medición de proyecto: Número de unidades previstas, según documentación gráfica de Proyecto.
Criterio de medición de obra: Se medirá el número de unidades realmente ejecutadas según especificaciones de Proyecto.

| Código | Ud | Descripción | Rendimiento | Precio | Importe |
|---|---|---|---|---|---|
| mt07anq010 | Ud | Cartucho de adhesivo tixotrópico de dos componentes a base de resina epoxi, de 330 ml, para conexión de varilla corrugada de acero y muro pantalla. (material) | 0.080 | 169.99 | 13.60 |
| mt07aco060g | kg | Acero en varillas corrugadas, Grado 60 (fy=4200 kg/cm²), de varios diámetros, según NTP 339.186 y ASTM A 706. (material) | 1.580 | 3.23 | 5.10 |
| mq06eim060 | h | Aplicador manual para cartuchos de inyección de resinas, con accesorio mezclador. (maquinaria) | 0.300 | 5.23 | 1.57 |
| op00ciz020 |  | Cizalla para acero en varillas corrugadas. | 1.000 | 0.00 | 0.00 |
| op00ata010 |  | Atadora de armadura. | 1.000 | 0.00 | 0.00 |
| op00tal010 |  | Taladro. | 1.000 | 0.00 | 0.00 |
| mo042 | h | Operario en estructura de concreto. (mano de obra) | 0.136 | 32.76 | 4.46 |
| mo089 | h | Oficial en estructura de concreto. (mano de obra) | 0.136 | 22.73 | 3.09 |
| % | % | Herramientas | 2 % | 27.82 | 0.56 |
|  |  | Costes directos |  |  | 28.38 |
