# Pilote de extracción con entubación recuperable

- Propiedad del archivo: CYPE INGENIEROS, S.A.
- Formato: FIEBDC-3/2002
- Ámbito geográfico: Perú
- Divisa: PEN
- Costes indirectos: 3.00 %
- Gastos generales: 13.00 %
- Beneficio industrial: 6.00 %
- IVA: 18.00 %

## C Cimentaciones

### CP Profundas

#### CPI Pilotes "in situ"

**CPI040** m Pilote de extracción con entubación recuperable.
Pilote de cimentación de concreto armado de 45 cm de diámetro, para grupo de pilotes, de hasta 15 m de profundidad. Ejecutado por extracción de tierras, en terreno de menos de 25 kg/cm² de resistencia, mediante sistema mecánico que se desplaza por el interior de una entubación recuperable de menos de 6 m de longitud, y posterior vaciado continuo del pilote. Realizado con concreto f'c=210 kg/cm² (21 MPa), no expuesto a ciclos de congelamiento y deshielo, exposición a sulfatos insignificante, sin requerimiento de permeabilidad, no expuesto a cloruros, tamaño máximo del agregado 12,5 mm, consistencia fluida, premezclado en planta, y vaciado desde camión a través de tubo Tremie, y acero Grado 60 (fy=4200 kg/cm²), con una cuantía aproximada de 6,85 kg/m. Incluso alambre de atar y separadores.
Criterio de valoración económica: El precio incluye el transporte, la instalación, el montaje y el desmontaje del equipo mecánico, el corte, doblado y conformado de la armadura en taller de obra y el montaje en el lugar definitivo de su colocación en obra.
Incluye: Replanteo y trazado de los ejes de los grupos de pilotes. Hinca del tubo acompañando a la excavación. Colocación de la armadura. Puesta en obra del concreto. Extracción de la entubación. Limpieza y retirada de sobrantes.
Criterio de medición de proyecto: Longitud medida según documentación gráfica de Proyecto, incrementada en un metro por la formación del bulbo.
Criterio de medición de obra: Se medirá la longitud, tomada en el terreno antes de hormigonar, del pilote realmente ejecutado según especificaciones de Proyecto, desde la punta hasta la cara inferior del cabezal, sin incluir el exceso de concreto consumido sobre el volumen teórico correspondiente al diámetro nominal del pilote.

| Código | Ud | Descripción | Rendimiento | Precio | Importe |
|---|---|---|---|---|---|
| mt07aco020k | Ud | Separador homologado para pilotes. (material) | 3.000 | 0.32 | 0.96 |
| mt07aco060g | kg | Acero en varillas corrugadas, Grado 60 (fy=4200 kg/cm²), de varios diámetros, según NTP 339.186 y ASTM A 706. (material) | 7.193 | 3.23 | 23.23 |
| mt08var050 | kg | Alambre galvanizado para atar, de 1,30 mm de diámetro. (material) | 0.048 | 4.68 | 0.22 |
| mt10haf055ada | m³ | Concreto f'c=210 kg/cm² (21 MPa), no expuesto a ciclos de congelamiento y deshielo, exposición a sulfatos insignificante, sin requerimiento de permeabilidad, no expuesto a cloruros, tamaño máximo del agregado 12,5 mm, consistencia fluida, premezclado en planta, según el Reglamento Nacional de Edificaciones NTE E.060. (material) | 0.183 | 266.92 | 48.85 |
| mq03pii104a | h | Equipo completo para perforación de pilote de extracción con entubación recuperable. (maquinaria) | 0.174 | 1905.49 | 331.56 |
| au00auh020 |  | Canaleta para vaciado del concreto. | 1.000 | 0.00 | 0.00 |
| au00auh050 |  | Tubo Tremie. | 1.000 | 0.00 | 0.00 |
| mo043 | h | Operario fierrero. (mano de obra) | 0.059 | 32.76 | 1.93 |
| mo090 | h | Oficial fierrero. (mano de obra) | 0.084 | 22.73 | 1.91 |
| mo045 | h | Operario especializado en vaciado de concreto. (mano de obra) | 0.150 | 32.76 | 4.91 |
| mo092 | h | Oficial especializado en vaciado de concreto. (mano de obra) | 0.232 | 22.73 | 5.27 |
| % | % | Herramientas | 2 % | 418.84 | 8.38 |
|  |  | Costes directos |  |  | 427.22 |
