# Paralización del equipo completo para ejecución de micropilotes

- Propiedad del archivo: CYPE INGENIEROS, S.A.
- Formato: FIEBDC-3/2002
- Ámbito geográfico: Perú
- Divisa: PEN
- Costes indirectos: 3.00 %
- Gastos generales: 13.00 %
- Beneficio industrial: 6.00 %
- IVA: 18.00 %

## C Cimentaciones

### CP Profundas

#### CPM Micropilotes

**CPM002** h Paralización del equipo completo para ejecución de micropilotes.
Paralización del equipo completo para ejecución de micropilotes, por causas ajenas a la empresa constructora, tales como falta de instrucciones, falta de prestaciones previstas, o fallos de recepción en los materiales.
Criterio de medición de proyecto: Tiempo estimado.
Criterio de medición de obra: Amortización en forma de alquiler por horas, según condiciones definidas en el contrato suscrito con la empresa suministradora.

| Código | Ud | Descripción | Rendimiento | Precio | Importe |
|---|---|---|---|---|---|
| mq03pva060a | Ud | Paralización del equipo completo en la ejecución de micropilotes, por causas ajenas a la empresa suministradora. (maquinaria) | 1.000 | 583.46 | 583.46 |
| % | % | Herramientas | 2 % | 583.46 | 11.67 |
|  |  | Costes directos |  |  | 595.13 |
