# Demolición de losa aligerada de concreto armado de 25 cm de canto total, con retroexcavadora con martillo rompedor y carga manual sobre camión o contenedor

- Propiedad del archivo: CYPE INGENIEROS, S.A.
- Formato: FIEBDC-3/2002
- Ámbito geográfico: Perú
- Costes indirectos: 3.00 %
- Gastos generales: 13.00 %
- Beneficio industrial: 6.00 %
- IVA: 18.00 %

## D Demoliciones

### DE Estructuras

#### DEH Concreto

**DEH021** m² Demolición de losa aligerada de concreto armado de 25 cm de canto total, con retroexcavadora con martillo rompedor y carga manual sobre camión o contenedor.
Demolición de losa aligerada de concreto armado de 25 cm de canto total, con retroexcavadora con martillo rompedor, previo levantado del piso y contrapiso, y carga manual sobre camión o contenedor. El precio no incluye el levantado del pavimento.
Incluye: Replanteo de la superficie de losa a demoler. Demolición del elemento. Corte de las armaduras. Fragmentación de los escombros en piezas manejables. Retirada y acopio de escombros. Limpieza de los restos de obra. Carga manual de escombros sobre camión o contenedor.
Criterio de medición de proyecto: Superficie medida según documentación gráfica de Proyecto.
Criterio de medición de obra: Se medirá la superficie realmente demolida según especificaciones de Proyecto.

| Código | Ud | Descripción | Rendimiento | Precio | Importe |
|---|---|---|---|---|---|
| mq01exn050c | h | Retroexcavadora sobre neumáticos, de 85 kW, con martillo rompedor. (maquinaria) | 0.417 | 44.97 | 18.75 |
| mq08sol010 | h | Equipo de oxicorte, con acetileno como combustible y oxígeno como comburente. (maquinaria) | 0.278 | 5.10 | 1.42 |
| mo112 | h | Peón especializado de construcción. (mano de obra) | 0.487 | 2.73 | 1.33 |
| mo019 | h | Operario soldador. (mano de obra) | 0.325 | 4.13 | 1.34 |
| mo113 | h | Peón de construcción. (mano de obra) | 0.866 | 2.68 | 2.32 |
| % | % | Herramientas | 2 % | 25.16 | 0.50 |
|  |  | Costes directos |  |  | 25.66 |
