# Levantado de closet empotrado

- Propiedad del archivo: CYPE INGENIEROS, S.A.
- Formato: FIEBDC-3/2002
- Ámbito geográfico: Perú
- Divisa: PEN
- Costes indirectos: 3.00 %
- Gastos generales: 13.00 %
- Beneficio industrial: 6.00 %
- IVA: 18.00 %

## D Demoliciones

### DL Carpintería, closets, vidrios y protecciones solares

#### DLA Closets

**DLA010** m² Levantado de closet empotrado.
Levantado de closet empotrado de madera, sin deteriorar el paramento al que está sujeto, y carga manual sobre camión o contenedor.
Criterio de valoración económica: El precio incluye el levantado de las hojas, de los marcos, de los tapacantos y de los herrería.
Incluye: Levantado del elemento. Retirada y acopio del material levantado. Limpieza de los restos de obra. Carga manual del material levantado y restos de obra sobre camión o contenedor.
Criterio de medición de proyecto: Superficie medida según documentación gráfica de Proyecto.
Criterio de medición de obra: Se medirá la superficie realmente desmontada según especificaciones de Proyecto.

| Código | Ud | Descripción | Rendimiento | Precio | Importe |
|---|---|---|---|---|---|
| mo113 | h | Peón de construcción. (mano de obra) | 0.247 | 20.92 | 5.17 |
| mo112 | h | Peón especializado de construcción. (mano de obra) | 0.247 | 21.26 | 5.25 |
| % | % | Herramientas | 2 % | 10.42 | 0.21 |
|  |  | Costes directos |  |  | 10.63 |
