# Losa de escalera

- Propiedad del archivo: CYPE INGENIEROS, S.A.
- Formato: FIEBDC-3/2002
- Ámbito geográfico: Perú
- Divisa: PEN
- Costes indirectos: 3.00 %
- Gastos generales: 13.00 %
- Beneficio industrial: 6.00 %
- IVA: 18.00 %

## E Estructuras

### EH Concreto armado

#### EHE Escaleras

**EHE010** m² Losa de escalera.
Losa de escalera de concreto armado de 15 cm de espesor, con peldaños de concreto, realizada con concreto f'c=210 kg/cm² (21 MPa), no expuesto a ciclos de congelamiento y deshielo, exposición a sulfatos insignificante, sin requerimiento de permeabilidad, no expuesto a cloruros, tamaño máximo del agregado 12,5 mm, consistencia blanda, preparado en obra, y vaciado con medios manuales, y acero Grado 60 (fy=4200 kg/cm²), con una cuantía aproximada de 18 kg/m²; montaje y desmontaje de sistema de encofrado, con acabado para revestir en su cara inferior y laterales, en planta de hasta 3 m de altura libre, formado por: superficie encofrante de tablones de madera de pino, amortizables en 10 usos, estructura soporte horizontal de tablones de madera de pino, amortizables en 10 usos y estructura soporte vertical de puntales metálicos, amortizables en 150 usos. Incluso alambre de atar, separadores y líquido desencofrante, para evitar la adherencia del concreto al encofrado.
Criterio de valoración económica: El precio incluye el corte, doblado y conformado de la armadura en taller de obra y el montaje en el lugar definitivo de su colocación en obra.
Incluye: Replanteo y marcado de niveles de plantas y palieres. Montaje del sistema de encofrado. Colocación de las armaduras con separadores homologados. Preparación del concreto. Vaciado y compactación del concreto. Curado del concreto. Desmontaje del sistema de encofrado.
Criterio de medición de proyecto: Superficie medida por su intradós en verdadera magnitud, según documentación gráfica de Proyecto.
Criterio de medición de obra: Se medirá, por el intradós, la superficie realmente ejecutada según especificaciones de Proyecto.

| Código | Ud | Descripción | Rendimiento | Precio | Importe |
|---|---|---|---|---|---|
| mt50spa052b | m | Tablón de madera de pino, de 20x7,2 cm. (material) | 0.750 | 19.73 | 14.80 |
| mt08eve020 | m² | Sistema de encofrado para formación de pasos en losas inclinadas de escalera de concreto armado, con puntales y tableros de madera. (material) | 0.200 | 54.31 | 10.86 |
| mt50spa081a | Ud | Puntal metálico telescópico, de hasta 3 m de altura. (material) | 0.016 | 60.09 | 0.96 |
| mt08cim030b | m³ | Madera de pino. (material) | 0.003 | 1109.56 | 3.33 |
| mt08var060 | kg | Puntas de acero de 20x100 mm. (material) | 0.040 | 27.31 | 1.09 |
| mt08dba010d | l | Agente desmoldeante, a base de aceites especiales, emulsionable en agua, para encofrados metálicos, fenólicos o de madera. (material) | 0.030 | 5.63 | 0.17 |
| mt07aco020e | Ud | Separador homologado para losas de escalera. (material) | 3.000 | 0.28 | 0.84 |
| mt07aco060g | kg | Acero en varillas corrugadas, Grado 60 (fy=4200 kg/cm²), de varios diámetros, según NTP 339.186 y ASTM A 706. (material) | 18.900 | 3.23 | 61.05 |
| mt08var050 | kg | Alambre galvanizado para atar, de 1,30 mm de diámetro. (material) | 0.306 | 4.68 | 1.43 |
| mt08aaa010a | m³ | Agua. (material) | 0.046 | 4.68 | 0.22 |
| mt01arg000b | m³ | Arena cribada. (material) | 0.115 | 42.60 | 4.90 |
| mt01arg001be | m³ | Agregado grueso homogeneizado, de tamaño máximo 12,5 mm. (material) | 0.143 | 57.95 | 8.29 |
| mt08cem000b | kg | Cemento gris en sacos. (material) | 102.263 | 0.47 | 48.06 |
| mq06hor010 | h | Mezcladora de concreto eléctrica con una capacidad de amasado de 160 l. (maquinaria) | 0.145 | 10.45 | 1.52 |
| op00ciz020 |  | Cizalla para acero en varillas corrugadas. | 1.000 | 0.00 | 0.00 |
| op00ata010 |  | Atadora de armadura. | 1.000 | 0.00 | 0.00 |
| op00sie020 |  | Sierra de disco fijo, para mesa de trabajo. | 1.000 | 0.00 | 0.00 |
| au00auh040 |  | Vibrador de concreto, eléctrico. | 1.000 | 0.00 | 0.00 |
| mo044 | h | Operario encofrador. (mano de obra) | 1.048 | 32.76 | 34.33 |
| mo091 | h | Oficial encofrador. (mano de obra) | 1.048 | 22.73 | 23.82 |
| mo043 | h | Operario fierrero. (mano de obra) | 0.377 | 32.76 | 12.35 |
| mo090 | h | Oficial fierrero. (mano de obra) | 0.400 | 22.73 | 9.09 |
| mo113 | h | Peón de construcción. (mano de obra) | 0.298 | 21.05 | 6.27 |
| mo112 | h | Peón especializado de construcción. (mano de obra) | 0.312 | 21.39 | 6.67 |
| mo045 | h | Operario especializado en vaciado de concreto. (mano de obra) | 0.070 | 32.76 | 2.29 |
| mo092 | h | Oficial especializado en vaciado de concreto. (mano de obra) | 0.279 | 22.73 | 6.34 |
| % | % | Herramientas | 2 % | 258.68 | 5.17 |
|  |  | Costes directos |  |  | 263.85 |
