# Tramo de escalera prefabricado

- Propiedad del archivo: CYPE INGENIEROS, S.A.
- Formato: FIEBDC-3/2002
- Ámbito geográfico: Perú
- Divisa: PEN
- Costes indirectos: 3.00 %
- Gastos generales: 13.00 %
- Beneficio industrial: 6.00 %
- IVA: 18.00 %

## E Estructuras

### EP Concreto prefabricado

#### EPE Escaleras

**EPE010** m² Tramo de escalera prefabricado.
Tramo de escalera prefabricado de concreto armado o pretensado, fck=35 N/mm², con escalones de 35x17 cm como máximo, y superficie superior acabada con corindón.
Incluye: Replanteo de las losas sobre las vigas o muros. Izado y presentación de las losas mediante grúa. Ajuste a su posición correcta y nivelación. Formación de la unión con los elementos de apoyo. Llenado y sellado de juntas. Montaje y desmontaje de apeos complementarios.
Criterio de medición de proyecto: Superficie medida por su intradós en verdadera magnitud, según documentación gráfica de Proyecto.
Criterio de medición de obra: Se medirá, en verdadera magnitud, por el intradós, la superficie realmente ejecutada según especificaciones de Proyecto.

| Código | Ud | Descripción | Rendimiento | Precio | Importe |
|---|---|---|---|---|---|
| mt07gpf020 | m² | Tramo de escalera prefabricado de concreto armado o pretensado, fck=35 N/mm², con escalones de 35x17 cm como máximo, y superficie superior acabada con corindón. (material) | 1.000 | 256.23 | 256.23 |
| mq07gte010b | h | Grúa autopropulsada de brazo telescópico con una capacidad de elevación de 20 t y 20 m de altura máxima de trabajo. (maquinaria) | 0.250 | 193.39 | 48.35 |
| mo046 | h | Operario en estructura prefabricada de concreto. (mano de obra) | 0.432 | 32.76 | 14.15 |
| mo093 | h | Oficial en estructura prefabricada de concreto. (mano de obra) | 0.432 | 22.73 | 9.82 |
| % | % | Herramientas | 2 % | 328.55 | 6.57 |
|  |  | Costes directos |  |  | 335.12 |
