# Manguito de acero bajo en carbono

- Propiedad del archivo: CYPE INGENIEROS, S.A.
- Formato: FIEBDC-3/2002
- Ámbito geográfico: Perú
- Divisa: PEN
- Costes indirectos: 3.00 %
- Gastos generales: 13.00 %
- Beneficio industrial: 6.00 %
- IVA: 18.00 %

## E Estructuras

### EW Elementos especiales

#### EWE Dispositivos de anclaje y empalme de armaduras

**EWE020** Ud Manguito de acero bajo en carbono, para empalme mecánico de barras de acero corrugado de 40 mm de diámetro, que permite la transmisión de esfuerzos de tracción y de compresión, mediante el roscado de dos piezas macho y hembra, unidas a las barras en taller mediante aplicación de presión en frío con prensa hidráulica BP 2600.
Manguito de acero bajo en carbono, para empalme mecánico de barras de acero corrugado de 40 mm de diámetro, que permite la transmisión de esfuerzos de tracción y de compresión, mediante el roscado de dos piezas macho y hembra, unidas a las barras en taller mediante aplicación de presión en frío con prensa hidráulica BP 2600.
Incluye: Replanteo y colocación de las mechas de ampliación, con pieza hembra roscada. Conexión de las barras mediante el roscado de la armadura de empalme, provista de manguito roscado macho.
Criterio de medición de proyecto: Número de unidades previstas, según documentación gráfica de Proyecto.
Criterio de medición de obra: Se medirá el número de unidades realmente ejecutadas según especificaciones de Proyecto.

| Código | Ud | Descripción | Rendimiento | Precio | Importe |
|---|---|---|---|---|---|
| mt07eed010u | Ud | Manguito de acero bajo en carbono, para empalme mecánico de barras de acero corrugado de 40 mm de diámetro, que permite la transmisión de esfuerzos de tracción y de compresión, mediante el roscado de dos piezas macho y hembra, unidas a las barras en taller mediante aplicación de presión en frío con prensa hidráulica BP 2600. (material) | 1.000 | 99.91 | 99.91 |
| mo042 | h | Operario en estructura de concreto. (mano de obra) | 0.031 | 22.56 | 0.70 |
| mo089 | h | Oficial en estructura de concreto. (mano de obra) | 0.031 | 15.62 | 0.48 |
| % | % | Herramientas | 2 % | 101.09 | 2.02 |
|  |  | Costes directos |  |  | 103.11 |
