# Rejilla de ventilación de persianas fijas de aluminio lacado color

- Propiedad del archivo: CYPE INGENIEROS, S.A.
- Formato: FIEBDC-3/2002
- Ámbito geográfico: Perú
- Costes indirectos: 3.00 %
- Gastos generales: 13.00 %
- Beneficio industrial: 6.00 %
- IVA: 18.00 %

## F Fachadas

### FC Carpintería exterior

#### FCL Aluminio

**FCL050** m² Rejilla de ventilación de persianas fijas de aluminio lacado color.
Suministro y montaje de rejilla de ventilación de persianas fijas de aluminio lacado color con 60 micras de espesor mínimo de película seca, colocadas sobre dos cremalleras fijas de perfiles tipo omega de acero galvanizado, recibida a la obra mediante splits, certificado de conformidad sello QUALICOAT. Incluso parte proporcional de accesorios, remates, garras de fijación, sellado perimetral de juntas por medio de un cordón de silicona neutra y ajuste final en obra. Elaborada en taller, totalmente montada.
Incluye: Marcado de los puntos de fijación. Colocación de la rejilla. Sellado de juntas perimetrales. Ajuste final.
Criterio de medición de proyecto: Superficie del hueco a cerrar, medida según documentación gráfica de Proyecto.
Criterio de medición de obra: Se medirá, con las dimensiones del hueco, la superficie realmente ejecutada según especificaciones de Proyecto.

| Código | Ud | Descripción | Rendimiento | Precio | Importe |
|---|---|---|---|---|---|
| mt25pce020d | m² | Celosía de persianas fijas de aluminio lacado color. (material) | 1.020 | 36.95 | 37.69 |
| mt15sja100 | Ud | Cartucho de fragua de silicona neutra. (material) | 0.035 | 3.62 | 0.13 |
| op00ato010 |  | Atornillador. | 1.000 | 0.00 | 0.00 |
| mo017 | h | Operario carpintero metálico. (mano de obra) | 0.238 | 4.45 | 1.06 |
| mo057 | h | Oficial carpintero metálico. (mano de obra) | 0.357 | 3.59 | 1.28 |
| % | % | Costes directos complementarios | 2 % | 40.16 | 0.80 |
|  |  | Costes directos |  |  | 40.96 |
