# Carpintería de aluminio lacado color blanco, en cerramiento de fachada, compuesta por 2 hojas centrales y 2 hojas laterales fijas de (40+180+40)x210 cm, gama básica, con premarco

- Propiedad del archivo: CYPE INGENIEROS, S.A.
- Formato: FIEBDC-3/2002
- Ámbito geográfico: Perú
- Costes indirectos: 3.00 %
- Gastos generales: 13.00 %
- Beneficio industrial: 6.00 %
- IVA: 18.00 %

## F Fachadas

### FC Carpintería exterior

#### FCL Aluminio

**FCL065** Ud Carpintería de aluminio lacado color blanco, en cerramiento de fachada, compuesta por 2 hojas centrales y 2 hojas laterales fijas de (40+180+40)x210 cm, gama básica, con premarco.
Suministro y montaje de carpintería de aluminio lacado color blanco con 60 micras de espesor mínimo de película seca, en cerramiento de fachada, compuesta por 2 hojas centrales y 2 hojas laterales fijas de (40+180+40)x210 cm, con premarco; certificado de conformidad marca de calidad QUALICOAT, gama básica; compuesta por perfiles extrusionados formando marcos y hojas de 1,5 mm de espesor mínimo en perfiles estructurales, herrería de colgar y apertura, juntas de acristalamiento de EPDM, tornillería de acero inoxidable, elementos de estanqueidad, accesorios y utillajes de mecanizado homologados. Incluso parte proporcional de premarco de aluminio, garras de fijación, sellado perimetral de juntas por medio de un cordón de silicona neutra y ajuste final en obra. Elaborada en taller, con clasificación a la permeabilidad al aire, a la estanqueidad al agua y a la resistencia a la carga del viento. Totalmente montada y probada.
Incluye: Colocación de la carpintería. Ajuste final de las hojas. Sellado de juntas perimetrales.
Criterio de medición de proyecto: Número de unidades previstas, según documentación gráfica de Proyecto.
Criterio de medición de obra: Se medirá el número de unidades realmente ejecutadas según especificaciones de Proyecto.

| Código | Ud | Descripción | Rendimiento | Precio | Importe |
|---|---|---|---|---|---|
| mt25pem010 | m | Premarco para carpintería exterior de aluminio, incluso parte proporcional de elaboración en taller. (material) | 9.400 | 2.47 | 23.22 |
| mt25pfb020j | m² | Carpintería de aluminio lacado color blanco en cerramiento de fachada compuesto por dos hojas centrales formadas por una parte fija y una parte practicable y dos hojas laterales fijas, gama básica, con clasificación a la permeabilidad al aire, a la estanqueidad al agua y a la resistencia a la carga del viento, marca de calidad QUALICOAT. Incluso parte proporcional de kit de herrería de colgar, juntas de acristalamiento de EPDM, tornillería de acero inoxidable, elementos de estanqueidad, accesorios, utillajes de mecanizado homologados y elaboración en taller. (material) | 5.460 | 82.91 | 452.69 |
| mt15sja100 | Ud | Cartucho de fragua de silicona neutra. (material) | 0.162 | 3.62 | 0.59 |
| op00ato010 |  | Atornillador. | 1.000 | 0.00 | 0.00 |
| mo017 | h | Operario carpintero metálico. (mano de obra) | 1.056 | 4.45 | 4.70 |
| mo057 | h | Oficial carpintero metálico. (mano de obra) | 0.908 | 3.59 | 3.26 |
| % | % | Costes directos complementarios | 2 % | 484.46 | 9.69 |
|  |  | Costes directos |  |  | 494.15 |
