# Cajón capialzado de tablero rechapado de madera de cerezo para barnizar

- Propiedad del archivo: CYPE INGENIEROS, S.A.
- Formato: FIEBDC-3/2002
- Ámbito geográfico: Perú
- Costes indirectos: 3.00 %
- Gastos generales: 13.00 %
- Beneficio industrial: 6.00 %
- IVA: 18.00 %

## F Fachadas

### FD Defensas de exteriores

#### FDP Persianas y capialzados

**FDP030** m Cajón capialzado de tablero rechapado de madera de cerezo para barnizar.
Suministro y montaje de cajón capialzado de persiana realizado con tablero rechapado de madera de cerezo para barnizar, de 11 mm de espesor, con altura entre 30 y 50 cm, sobre bastidor de madera de 50x20 mm, con costados, fondo y techo, y con tapa modular con bisagras de piano. Incluso parte proporcional de canteados. Totalmente montado.
Incluye: Formación de cajón capialzado. Colocación de tapa modular.
Criterio de medición de proyecto: Longitud medida según documentación gráfica de Proyecto.
Criterio de medición de obra: Se medirá la longitud realmente ejecutada según especificaciones de Proyecto.

| Código | Ud | Descripción | Rendimiento | Precio | Importe |
|---|---|---|---|---|---|
| mt22cca010j | m | Cajón capialzado en tablero rechapado de madera de cerezo, para barnizar, de 11 mm de espesor y 30 a 50 cm de altura, incluso tapa modular con bisagras de piano. (material) | 1.050 | 37.05 | 38.90 |
| op00ato010 |  | Atornillador. | 1.000 | 0.00 | 0.00 |
| op00tal010 |  | Taladro. | 1.000 | 0.00 | 0.00 |
| op00cla010 |  | Clavadora. | 1.000 | 0.00 | 0.00 |
| mo016 | h | Operario carpintero. (mano de obra) | 0.415 | 4.46 | 1.85 |
| mo056 | h | Oficial carpintero. (mano de obra) | 0.297 | 3.61 | 1.07 |
| % | % | Costes directos complementarios | 2 % | 41.82 | 0.84 |
|  |  | Costes directos |  |  | 42.66 |
