# Celosía en fachada, de albañilería de bloques decorativos cara vista

- Propiedad del archivo: CYPE INGENIEROS, S.A.
- Formato: FIEBDC-3/2002
- Ámbito geográfico: Perú
- Divisa: PEN
- Costes indirectos: 3.00 %
- Gastos generales: 13.00 %
- Beneficio industrial: 6.00 %
- IVA: 18.00 %

## F Fachadas y tabiques

### FD Defensas

#### FDZ Celosías

**FDZ020** m² Celosía en fachada, de albañilería de bloques decorativos cara vista.
Celosía en fachada, de albañilería de bloques prefabricados de concreto de celosía decorativa, color blanco, de 20x20x8 cm, recibidos con mortero de cemento y cal, confeccionado en obra, dosificación 1:1:7.
Incluye: Replanteo. Colocación y aplomado de miras de referencia. Tendido de hilos entre miras. Colocación de plomos fijos en las aristas. Colocación de las piezas. Repaso de las juntas y limpieza del paramento.
Criterio de medición de proyecto: Superficie medida según documentación gráfica de Proyecto, deduciendo los huecos de superficie mayor de 3 m².
Criterio de medición de obra: Se medirá la superficie realmente ejecutada según especificaciones de Proyecto, deduciendo los huecos de superficie mayor de 3 m².

| Código | Ud | Descripción | Rendimiento | Precio | Importe |
|---|---|---|---|---|---|
| mt08aaa010a | m³ | Agua. (material) | 0.006 | 4.68 | 0.03 |
| mt01arg005a | t | Arena de cantera, para mortero preparado en obra. (material) | 0.012 | 62.49 | 0.75 |
| mt08cem041b | kg | Cemento blanco en sacos. (material) | 2.000 | 0.67 | 1.34 |
| mt08cal011a | kg | Cal aérea hidratada, con un contenido total de óxido de calcio y óxido de magnesio mayor o igual al 90%, en sacos. (material) | 2.000 | 1.37 | 2.74 |
| mt20ceh020b | Ud | Bloque prefabricado de concreto de celosía decorativa, color blanco, de 20x20x8 cm. (material) | 23.000 | 4.13 | 94.99 |
| mq06hor010 | h | Mezcladora de concreto eléctrica con una capacidad de amasado de 160 l. (maquinaria) | 0.007 | 10.45 | 0.07 |
| mo020 | h | Operario de construcción. (mano de obra) | 0.648 | 31.48 | 20.40 |
| mo113 | h | Peón de construcción. (mano de obra) | 0.731 | 21.05 | 15.39 |
| % | % | Herramientas | 2 % | 135.71 | 2.71 |
|  |  | Costes directos |  |  | 138.42 |
