# Hoja exterior de cerramiento de medianera, de 1/2 pie de espesor de fábrica, de ladrillo de concreto perforado acústico, para revestir, 25x12x9,5 cm, recibida con mortero de cemento 1:5

- Propiedad del archivo: CYPE INGENIEROS, S.A.
- Formato: FIEBDC-3/2002
- Ámbito geográfico: Perú
- Costes indirectos: 3.00 %
- Gastos generales: 13.00 %
- Beneficio industrial: 6.00 %
- IVA: 16.00 %

## F Fachadas

### FF Albañilerías y trasdosados

#### FFM Hoja exterior para revestir en medianera

**FFM040** m² Hoja exterior de cerramiento de medianera, de 1/2 pie de espesor de fábrica, de ladrillo de concreto perforado acústico, para revestir, 25x12x9,5 cm, recibida con mortero de cemento 1:5.
Incluye: Definición de los planos de medianera mediante plomos. Replanteo, planta a planta. Rectificación de irregularidades de la losa terminado. Marcado en las columnas de los niveles de referencia general de planta y de nivel de piso preciso para pavimento e instalaciones. Asiento de la primera hilada sobre capa de mortero. Colocación de miras. Tendido de hilos entre miras. Colocación de plomos fijos en las aristas. Colocación de las piezas por hiladas a nivel.

| Código | Ud | Descripción | Rendimiento | Precio | Importe |
|---|---|---|---|---|---|
| mt04lpw020a | Ud | Ladrillo de concreto perforado acústico, para revestir, 25x12x9,5 cm. (material) | 38.850 | 0.16 | 6.22 |
| mt09mor010d | m³ | Mortero de cemento CEM II/B-P 32,5 N tipo M-7,5, confeccionado en obra con 300 kg/m³ de cemento y una proporción en volumen 1/5. (material) | 0.018 | 125.21 | 2.25 |
| mt08adt010 | kg | Aditivo hidrófugo para impermeabilización de morteros u concretos. (material) | 0.108 | 0.84 | 0.09 |
| op00amo010 |  | Amoladora o radial. | 1.000 | 0.00 | 0.00 |
| mo019 | h | Operario de construcción en trabajos de albañilería. (mano de obra) | 0.767 | 4.22 | 3.24 |
| mo105 | h | Peón de construcción en trabajos de albañilería. (mano de obra) | 0.384 | 3.28 | 1.26 |
| % | % | Costes directos complementarios | 3 % | 13.06 | 0.39 |
|  |  | Costes directos |  |  | 13.45 |
