# Coronación realizada con plancha plegada de acero galvanizado

- Propiedad del archivo: CYPE INGENIEROS, S.A.
- Formato: FIEBDC-3/2002
- Ámbito geográfico: Perú
- Divisa: PEN
- Costes indirectos: 3.00 %
- Gastos generales: 13.00 %
- Beneficio industrial: 6.00 %
- IVA: 18.00 %

## F Fachadas y tabiques

### FL Fachadas ligeras

#### FLX Puntos singulares

**FLX010** m Coronación realizada con plancha plegada de acero galvanizado, de 0,8 mm de espesor, 30 cm de desarrollo y 4 pliegues, para fachada metálica. Incluso accesorios de fijación de las piezas a los paneles.
Coronación realizada con plancha plegada de acero galvanizado, de 0,8 mm de espesor, 30 cm de desarrollo y 4 pliegues, para fachada metálica. Incluso accesorios de fijación de las piezas a los paneles.
Incluye: Replanteo y colocación del remate. Fijación mecánica.
Criterio de medición de proyecto: Longitud medida según documentación gráfica de Proyecto, incrementada en 5 cm a cada lado.
Criterio de medición de obra: Se medirá la longitud realmente ejecutada según especificaciones de Proyecto, incluyendo las entregas en los apoyos.

| Código | Ud | Descripción | Rendimiento | Precio | Importe |
|---|---|---|---|---|---|
| mt12www020cedc | m | Plancha plegada de acero galvanizado, de 0,8 mm de espesor, 30 cm de desarrollo y 4 pliegues, para coronación. (material) | 1.000 | 17.53 | 17.53 |
| mt13ccg030d | Ud | Tornillo autorroscante de 6,5x130 mm de acero galvanizado, con arandela. (material) | 6.000 | 1.20 | 7.20 |
| mo051 | h | Operario en fachadas y techos de paneles metálicos. (mano de obra) | 0.312 | 21.91 | 6.84 |
| mo098 | h | Oficial en fachadas y techos de paneles metálicos. (mano de obra) | 0.156 | 14.69 | 2.29 |
| % | % | Herramientas | 2 % | 33.86 | 0.68 |
|  |  | Costes directos |  |  | 34.54 |
