# Dintel de concreto polímero, de 10x5 cm

- Propiedad del archivo: CYPE INGENIEROS, S.A.
- Formato: FIEBDC-3/2002
- Ámbito geográfico: Perú
- Costes indirectos: 3.00 %
- Gastos generales: 13.00 %
- Beneficio industrial: 6.00 %
- IVA: 18.00 %

## F Fachadas

### FR Detalles de fachada

#### FRD Dinteles

**FRD010** m Dintel de concreto polímero, de 10x5 cm.
Suministro y colocación de dintel de concreto polímero, de 10x5 cm, con goterón y anclaje metálico de acero galvanizado, empotrado en las jambas, recibido con una capa de mortero de cemento hidrófugo 1:3 con un espesor de 15 mm, sobre la que se introducen los anclajes metálicos, previendo una junta de 5 mm entre piezas. Incluso sellado entre piezas y uniones con los cerramientos y carpinterías con fragua de poliuretano de gran flexibilidad.
Incluye: Replanteo de las piezas en el hueco o remate. Colocación de reglas y plomadas sujetas al muro. Colocación, aplomado, nivelación y alineación. Sellado de juntas y limpieza del dintel.
Criterio de medición de proyecto: Longitud del ancho del hueco, medida según documentación gráfica de Proyecto, incrementada en 5 cm a cada lado.
Criterio de medición de obra: Se medirá, con el ancho del hueco, la longitud realmente ejecutada según especificaciones de Proyecto, incluyendo las entregas en los apoyos.

| Código | Ud | Descripción | Rendimiento | Precio | Importe |
|---|---|---|---|---|---|
| mt09moe010c | m³ | Mortero de cemento CEM II/B-P 32,5 N, hidrófugo, tipo M-15, confeccionado en obra con 450 kg/m³ de cemento y una proporción en volumen 1/3. (material) | 0.002 | 115.39 | 0.23 |
| mt20dho010a | m | Dintel de concreto polímero, de 10x5 cm, con goterón y anclaje metálico de acero galvanizado. (material) | 1.050 | 21.57 | 22.65 |
| op00amo010 |  | Amoladora o radial. | 1.000 | 0.00 | 0.00 |
| mo019 | h | Operario de construcción. (mano de obra) | 0.250 | 4.38 | 1.10 |
| mo111 | h | Peón de construcción. (mano de obra) | 0.250 | 3.44 | 0.86 |
| % | % | Costes directos complementarios | 2 % | 24.84 | 0.50 |
|  |  | Costes directos |  |  | 25.34 |
