# Cerramiento vertical curvado con perfiles de vidrio impreso, translúcido, armado en forma de U, SGG U-Glas "SAINT-GOBAIN GLASS", colocado con cámara para pared doble

- Propiedad del archivo: CYPE INGENIEROS, S.A.
- Formato: FIEBDC-3/2002
- Ámbito geográfico: Perú
- Costes indirectos: 0.03 %
- Gastos generales: 13.00 %
- Beneficio industrial: 6.00 %
- IVA: 18.00 %

## F Fachadas

### FV Vidrios

#### FVO Especiales: perfil en U

**FVO010** m² Cerramiento vertical curvado con perfiles de vidrio impreso, translúcido, armado en forma de U, SGG U-Glas "SAINT-GOBAIN GLASS", colocado con cámara para pared doble.
Ejecución de cerramiento vertical curvado con perfiles de vidrio impreso, translúcido, armado en forma de U, SGG U-Glas "SAINT-GOBAIN GLASS", de 41+262+41 mm y 6 mm de espesor, colocado con cámara para pared doble. Incluso parte proporcional de perfilería perimetral de aluminio (inferior, superior y vertical), tapacantos con perfilería de cierre en lados verticales y horizontales, bandas de apoyo en poliestireno, calzos de acuñado, separadores, tarugos de fijación de poliestireno y sellado elástico.
Incluye: Recibido del bastidor a obra. Situación de bandas de apoyo en perfil inferior. Colocación de las planchas y de los calzos especiales de apoyo y separación. Retacado inferior y superior de planchas. Colocación de los perfiles de cierre. Sellado de juntas.
Criterio de medición de proyecto: Superficie medida según documentación gráfica de Proyecto, sin duplicar esquinas ni encuentros, deduciendo los huecos de superficie mayor de 3 m².
Criterio de medición de obra: Se medirá la superficie realmente ejecutada según especificaciones de Proyecto, sin duplicar esquinas ni encuentros, deduciendo los huecos de superficie mayor de 3 m².

| Código | Ud | Descripción | Rendimiento | Precio | Importe |
|---|---|---|---|---|---|
| mt21vec010b | m² | Vidrio impreso armado, con sección en forma de U, SGG U-Glas "SAINT-GOBAIN GLASS", espesor 6 mm, incluso parte proporcional de perfilería perimetral, banda de apoyo y tarugos de fijación. (material) | 2.024 | 55.35 | 112.03 |
| mt21vva010 | m | Sellado de juntas mediante la aplicación con pistola de silicona sintética incolora. (material) | 6.000 | 0.78 | 4.68 |
| mt21vva021 | Ud | Material auxiliar para la colocación de vidrios. (material) | 3.000 | 1.16 | 3.48 |
| mo051 | h | Operario cristalero. (mano de obra) | 4.029 | 4.73 | 19.06 |
| mo102 | h | Oficial cristalero. (mano de obra) | 4.029 | 3.87 | 15.59 |
| % | % | Costes directos complementarios | 2 % | 154.84 | 3.10 |
|  |  | Costes directos |  |  | 157.94 |
