# Bancada continua flotante antivibración

- Propiedad del archivo: CYPE INGENIEROS, S.A.
- Formato: FIEBDC-3/2002
- Ámbito geográfico: Perú
- Divisa: PEN
- Costes indirectos: 3.00 %
- Gastos generales: 13.00 %
- Beneficio industrial: 6.00 %
- IVA: 18.00 %

## H Remates y ayudas

### HB Bancadas

#### HBH De concreto

**HBH020** Ud Bancada continua flotante antivibración, de concreto armado, para apoyo de maquinaria, de 150x100x16 cm, compuesta de concreto f'c=210 kg/cm² (21 MPa), no expuesto a ciclos de congelamiento y deshielo, exposición a sulfatos insignificante, sin requerimiento de permeabilidad, no expuesto a cloruros, tamaño máximo del agregado 12,5 mm, consistencia blanda, preparado en obra, y vaciado con medios manuales, malla electrosoldada Q-139 cocada 100x100 mm de acero trefilado corrugado ASTM A 82-94, sobre una lámina de espuma de polietileno de alta densidad, de 3 mm de espesor, apoyada sobre paneles antivibración de fibra de vidrio moldeada con ligante sintético, de 50 mm de espesor. Incluso capa separadora de film de polietileno de 0,05 mm de espesor y encofrado perimetral de ladrillo cerámico hueco.
Bancada continua flotante antivibración, de concreto armado, para apoyo de maquinaria, de 150x100x16 cm, compuesta de concreto f'c=210 kg/cm² (21 MPa), no expuesto a ciclos de congelamiento y deshielo, exposición a sulfatos insignificante, sin requerimiento de permeabilidad, no expuesto a cloruros, tamaño máximo del agregado 12,5 mm, consistencia blanda, preparado en obra, y vaciado con medios manuales, malla electrosoldada Q-139 cocada 100x100 mm de acero trefilado corrugado ASTM A 82-94, sobre una lámina de espuma de polietileno de alta densidad, de 3 mm de espesor, apoyada sobre paneles antivibración de fibra de vidrio moldeada con ligante sintético, de 50 mm de espesor. Incluso capa separadora de film de polietileno de 0,05 mm de espesor y encofrado perimetral de ladrillo cerámico hueco.
Incluye: Replanteo y trazado de la bancada. Colocación del film de polietileno. Colocación y fijación del encofrado perimetral. Colocación del panel antivibración. Colocación de la lámina antiimpacto. Colocación de las armaduras con separadores homologados. Preparación del concreto. Vaciado y compactación del concreto. Regleado y nivelación de la capa de compresión. Curado del concreto.
Criterio de medición de proyecto: Número de unidades previstas, según documentación gráfica de Proyecto.
Criterio de medición de obra: Se medirá el número de unidades realmente ejecutadas según especificaciones de Proyecto.

| Código | Ud | Descripción | Rendimiento | Precio | Importe |
|---|---|---|---|---|---|
| mt16png010a | m² | Film de polietileno de 0,05 mm de espesor y 46 g/m² de masa superficial. (material) | 1.575 | 0.81 | 1.28 |
| mt04lvc010h | Ud | Ladrillo cerámico hueco doble, para revestir, 33x16x9 cm, densidad 810 kg/m³. (material) | 14.706 | 0.77 | 11.32 |
| mt08aaa010a | m³ | Agua. (material) | 0.054 | 4.32 | 0.23 |
| mt09mif010ca | t | Mortero seco para albañilería, de cemento, color gris, categoría M-5 (resistencia a compresión 5 N/mm²), suministrado en sacos. (material) | 0.012 | 94.31 | 1.13 |
| mt16pnc020a | m² | Lámina de espuma de polietileno de alta densidad de 3 mm de espesor; proporcionando una reducción del nivel global de presión de ruido de impactos de 16 dB. (material) | 1.575 | 2.21 | 3.48 |
| mt16pnc010a | m | Cinta viscoelástica autoadhesiva con autoprotección de aluminio, de 50 mm de anchura y de 1,5 mm de espesor, para sellado de juntas. (material) | 0.158 | 3.77 | 0.60 |
| mt16avg070a | Ud | Panel antivibración de fibra de vidrio moldeada con ligante sintético, de 1150x550x50 mm y 2000 kg/cm² de carga máxima a compresión. (material) | 2.609 | 58.05 | 151.45 |
| mt07ame090bba | m² | Malla electrosoldada Q-139 cocada 100x100 mm, con alambres longitudinales de 4,2 mm de diámetro y alambres transversales de 4,2 mm de diámetro, de acero trefilado corrugado ASTM A 82-94, según ASTM A 185. (material) | 1.650 | 9.34 | 15.41 |
| mt01arg000b | m³ | Arena cribada. (material) | 0.125 | 39.65 | 4.96 |
| mt01arg001be | m³ | Agregado grueso homogeneizado de tamaño máximo 12,5 mm. (material) | 0.157 | 53.93 | 8.47 |
| mt08cem000b | kg | Cemento gris en sacos. (material) | 111.791 | 0.43 | 48.07 |
| mq06hor010 | h | Mezcladora de concreto. (maquinaria) | 0.159 | 4.62 | 0.73 |
| au00auh040 |  | Vibrador de concreto, eléctrico. | 1.000 | 0.00 | 0.00 |
| mo042 | h | Operario en estructura de concreto. (mano de obra) | 0.312 | 21.08 | 6.58 |
| mo089 | h | Oficial en estructura de concreto. (mano de obra) | 0.312 | 14.43 | 4.50 |
| mo113 | h | Peón de construcción. (mano de obra) | 0.519 | 13.17 | 6.84 |
| mo020 | h | Operario de construcción. (mano de obra) | 0.378 | 20.07 | 7.59 |
| mo112 | h | Peón especializado de construcción. (mano de obra) | 0.346 | 13.45 | 4.65 |
| mo054 | h | Operario en aislamiento. (mano de obra) | 0.309 | 20.75 | 6.41 |
| mo101 | h | Oficial en aislamientos. (mano de obra) | 0.155 | 13.75 | 2.13 |
| % | % | Herramientas | 2 % | 285.83 | 5.72 |
|  |  | Costes directos |  |  | 291.55 |
