# Bancada de apoyo de maquinaria

- Propiedad del archivo: CYPE INGENIEROS, S.A.
- Formato: FIEBDC-3/2002
- Ámbito geográfico: Perú
- Costes indirectos: 3.00 %
- Gastos generales: 13.00 %
- Beneficio industrial: 6.00 %
- IVA: 18.00 %

## H Remates y ayudas

### HY Ayudas

#### HYB Bancadas

**HYB010** Ud Bancada de apoyo de maquinaria, de concreto armado, de 150x100x16 cm, formada por concreto f'c=210 kg/cm² (21 MPa), no expuesto a ciclos de congelamiento y deshielo, exposición a sulfatos insignificante, sin requerimiento de permeabilidad, no expuesto a cloruros, tamaño máximo del agregado 12,5 mm, consistencia blanda, preparado en obra, y vaciado con medios manuales y malla electrosoldada Q-139 de acero trefilado corrugado ASTM A 82-94.
Formación de bancada de apoyo de maquinaria, de concreto armado, de 150x100x16 cm, formada por concreto f'c=210 kg/cm² (21 MPa), no expuesto a ciclos de congelamiento y deshielo, exposición a sulfatos insignificante, sin requerimiento de permeabilidad, no expuesto a cloruros, tamaño máximo del agregado 12,5 mm, consistencia blanda, preparado en obra, y vaciado con medios manuales, Q-139 cocada 100x100 mm de acero trefilado corrugado ASTM A 82-94, marco perimetral de perfil de acero laminado en caliente y capa separadora de geotextil no tejido. Incluso montaje, desmontaje y retirada de todo el material auxiliar, una vez que la pieza estructural esté en condiciones de soportar los esfuerzos. Sin incluir amortiguadores ni elementos antivibratorios.
Incluye: Replanteo y trazado de la bancada. Colocación del geotextil. Colocación y fijación del marco. Colocación de las armaduras con separadores homologados. Preparación del concreto. Vaciado y compactación del concreto. Regleado y nivelación de la capa de compresión. Curado del concreto.
Criterio de medición de proyecto: Número de unidades previstas, según documentación gráfica de Proyecto.
Criterio de medición de obra: Se medirá el número de unidades realmente ejecutadas según especificaciones de Proyecto.

| Código | Ud | Descripción | Rendimiento | Precio | Importe |
|---|---|---|---|---|---|
| mt14gsa010b | m² | Geotextil no tejido sintético, termosoldado, de polipropileno-polietileno, de 125 g/m². (material) | 1.760 | 1.58 | 2.78 |
| mt07ala000h | kg | Acero laminado A 572 Grado 42, en perfiles laminados en caliente, según ASTM A 572, piezas simples, para aplicaciones estructurales. (material) | 94.000 | 0.81 | 76.14 |
| mt07ame090bba | m² | Malla electrosoldada Q-139 cocada 100x100 mm, con alambres longitudinales de 4,2 mm de diámetro y alambres transversales de 4,2 mm de diámetro, de acero trefilado corrugado ASTM A 82-94, según ASTM A 185. (material) | 1.650 | 2.61 | 4.31 |
| mt08aaa010a | m³ | Agua. (material) | 0.050 | 1.20 | 0.06 |
| mt01arg000b | m³ | Arena cribada. (material) | 0.125 | 11.24 | 1.41 |
| mt01arg001bd | m³ | Agregado grueso homogeneizado, de tamaño máximo 12,5 mm. (material) | 0.157 | 15.28 | 2.40 |
| mt08cem000b | kg | Cemento gris en sacos. (material) | 111.791 | 0.12 | 13.41 |
| mq06hor010 | h | Mezcladora de concreto. (maquinaria) | 0.159 | 1.27 | 0.20 |
| au00auh040 |  | Vibrador de concreto, eléctrico. | 1.000 | 0.00 | 0.00 |
| mo042 | h | Operario en estructura de concreto. (mano de obra) | 0.312 | 4.40 | 1.37 |
| mo089 | h | Oficial en estructura de concreto. (mano de obra) | 0.312 | 3.01 | 0.94 |
| mo113 | h | Peón de construcción. (mano de obra) | 0.330 | 2.75 | 0.91 |
| mo112 | h | Peón especializado de construcción. (mano de obra) | 0.346 | 2.81 | 0.97 |
| % | % | Costes directos complementarios | 2 % | 104.90 | 2.10 |
|  |  | Costes directos |  |  | 107.00 |
