# Peldaños de escalera, mediante ladrillo cerámico hueco

- Propiedad del archivo: CYPE INGENIEROS, S.A.
- Formato: FIEBDC-3/2002
- Ámbito geográfico: Perú
- Costes indirectos: 3.00 %
- Gastos generales: 13.00 %
- Beneficio industrial: 6.00 %
- IVA: 18.00 %

## H Remates y ayudas

### HY Ayudas

#### HYP Formación de pasos

**HYP010** m Peldaños de escalera, mediante ladrillo cerámico hueco.
Formación de pasos de escalera con ladrillo cerámico hueco recibido con mortero de cemento, confeccionado en obra, dosificación 1:6, sobre la losa o cáscara de escalera, como base para la posterior colocación del acabado de peldaños.
Incluye: Replanteo y trazado del peldaños en muros. Tendido de cordel entre el primer peldaño y el último. Limpieza y humectación de la losa. Formación del peldaños.
Criterio de medición de proyecto: Longitud de la arista formada por la paso y la tabica, medida según documentación gráfica de Proyecto.
Criterio de medición de obra: Se medirá, en la arista de intersección entre paso y tabica, la longitud realmente ejecutada según especificaciones de Proyecto.

| Código | Ud | Descripción | Rendimiento | Precio | Importe |
|---|---|---|---|---|---|
| mt04lvc010b | Ud | Ladrillo cerámico hueco doble, para revestir, 24x11,5x7 cm. (material) | 18.000 | 0.11 | 1.98 |
| mt08aaa010a | m³ | Agua. (material) | 0.006 | 1.20 | 0.01 |
| mt01arg005a | t | Arena de cantera, para mortero preparado en obra. (material) | 0.016 | 16.48 | 0.26 |
| mt08cem000b | kg | Cemento gris en sacos. (material) | 2.500 | 0.12 | 0.30 |
| mq06hor010 | h | Mezcladora de concreto. (maquinaria) | 0.007 | 1.27 | 0.01 |
| mo020 | h | Operario de construcción. (mano de obra) | 0.476 | 4.19 | 1.99 |
| mo077 | h | Oficial de construcción. (mano de obra) | 0.572 | 2.87 | 1.64 |
| % | % | Costes directos complementarios | 2 % | 6.19 | 0.12 |
|  |  | Costes directos |  |  | 6.31 |
