# Instalación de megafonía

- Propiedad del archivo: CYPE INGENIEROS, S.A.
- Formato: FIEBDC-3/2002
- Ámbito geográfico: Perú
- Divisa: PEN
- Costes indirectos: 3.00 %
- Gastos generales: 13.00 %
- Beneficio industrial: 6.00 %
- IVA: 18.00 %

## I Instalaciones

### IA Audiovisuales

#### IAM Megafonía

**IAM010** Ud Instalación de megafonía.
Instalación de megafonía compuesta de: central de sonido mono adaptable a cualquier fuente musical; 2 reguladores de sonido analógicos de 1 canal musical mono que permiten regular el volumen de cada estancia, 2 altavoces de 2", 2 W y 8 Ohm instalados en cielo raso; adaptadores para incorporar elementos de sonido. Incluso red de distribución interior en vivienda formada por canalización y cableado para la conducción de las señales con tubo flexible de PVC corrugado y cable flexible trenzado de 3x1,5 mm², cajas de empotrar, cajas de derivación y accesorios.
Criterio de valoración económica: El precio no incluye la fuente musical ni las ayudas de albañilería para instalaciones.
Incluye: Replanteo y trazado. Colocación y fijación de tubos y cajas. Tendido de cables. Montaje, conexionado y comprobación de su correcto funcionamiento.
Criterio de medición de proyecto: Número de unidades previstas, según documentación gráfica de Proyecto.
Criterio de medición de obra: Se medirá el número de unidades realmente ejecutadas según especificaciones de Proyecto.

| Código | Ud | Descripción | Rendimiento | Precio | Importe |
|---|---|---|---|---|---|
| mt40mhm010a | Ud | Central de sonido de 1 canal mono, con regulación manual de nivel de salida de audio. Protección electrónica de la alimentación. Telecontrol, conmutador para conectar manual/automático. (material) | 1.000 | 707.87 | 707.87 |
| mt40mhm011 | Ud | Caja de empotrar para central de sonido, de material termoplástico, de 140x140x45 mm. (material) | 1.000 | 19.82 | 19.82 |
| mt40mhm020a | Ud | Regulador de sonido analógico de 1 canal musical mono con caja de empotrar, con recepción de avisos, potenciómetro de regulación de volumen y telecontrol. (material) | 2.000 | 273.00 | 546.00 |
| mt40mhm040a | Ud | Altavoz de 2", 2 W/8 Ohm, para instalar en cielo raso. (material) | 2.000 | 98.88 | 197.76 |
| mt40mhm041a | Ud | Caja de empotrar para altavoz de 2", 2 W/8 Ohm. Incluso garras de enganche a techo. (material) | 2.000 | 9.94 | 19.88 |
| mt40mhm050a | Ud | Adaptador para incorporar elementos de sonido. (material) | 2.000 | 10.00 | 20.00 |
| mt40mhm100 | m | Cable flexible trenzado de 3x1,5 mm². (material) | 40.000 | 2.66 | 106.40 |
| mt40mhm102 | m | Línea de alimentación de 2x0,75 mm². (material) | 30.000 | 2.11 | 63.30 |
| mt35aia010b | m | Tubo curvable de PVC, corrugado, de color negro, de 20 mm de diámetro nominal, para canalización empotrada en obra de albañilería (paredes y techos). Resistencia a la compresión 320 N, resistencia al impacto 1 julio, temperatura de trabajo -5°C hasta 60°C, con grado de protección IP545, no propagador de la llama. (material) | 40.000 | 2.14 | 85.60 |
| mt40mhm101 | Ud | Caja de distribución universal con tapa de registro. (material) | 2.000 | 6.00 | 12.00 |
| mo003 | h | Operario electricista. (mano de obra) | 4.687 | 32.35 | 151.62 |
| mo102 | h | Oficial electricista. (mano de obra) | 4.687 | 21.82 | 102.27 |
| % | % | Herramientas | 2 % | 2032.52 | 40.65 |
|  |  | Costes directos |  |  | 2073.17 |
