# Tanque enterrado

- Propiedad del archivo: CYPE INGENIEROS, S.A.
- Formato: FIEBDC-3/2002
- Ámbito geográfico: Perú
- Divisa: PEN
- Costes indirectos: 3.00 %
- Gastos generales: 13.00 %
- Beneficio industrial: 6.00 %
- IVA: 18.00 %

## I Instalaciones

### IC Calefacción, refrigeración, climatización y agua caliente sanitaria

#### ICD Combustible líquido

**ICD010** Ud Tanque enterrado.
Tanque homologado de diesel enterrado de plancha de acero, de simple pared contenido en cubeto, con una capacidad de 600 litros, para pequeños consumos individuales. Incluso medidor de nivel, interruptor de nivel, equipo de protección catódica, canalización hasta caldera con tubería de cobre de 18 mm de diámetro protegida con funda de tubo de PVC, punto de transferencia, tubería de ventilación, tubo para detección de fugas, tapa de registro, válvulas y accesorios de conexión, y elementos de protección según normativa. Totalmente montado, conexionado y probado. Sin incluir la obra civil.
Incluye: Descarga del tanque sobre el lecho de arena. Montaje de válvulas y accesorios. Colocación del acceso de carga y la tapa de registro. Colocación de la tubería de ventilación y del tubo buzo. Colocación y fijación de la canalización hasta la caldera. Colocación del equipo de protección catódica. Conexión a la red de tierra.
Criterio de medición de proyecto: Número de unidades previstas, según documentación gráfica de Proyecto.
Criterio de medición de obra: Se medirá el número de unidades realmente ejecutadas según especificaciones de Proyecto.

| Código | Ud | Descripción | Rendimiento | Precio | Importe |
|---|---|---|---|---|---|
| mt38dep010a | Ud | Tanque de diesel de plancha de acero, enterrado, de simple pared contenido en cubeto, con una capacidad de 600 litros, para pequeños consumos individuales. Tratamiento exterior: granallado SA 2 1/2 y acabado mediante capa de resina de poliuretano de 600 micras de espesor. Incluso elementos de protección según normativa. (material) | 1.000 | 2997.91 | 2997.91 |
| mt38dep022a | Ud | Indicador de nivel para tanque de combustibles líquidos. (material) | 1.000 | 908.34 | 908.34 |
| mt38dep023a | Ud | Interruptor de nivel para tanque de combustibles líquidos. (material) | 1.000 | 170.39 | 170.39 |
| mt38dep024c | Ud | Conjunto de acceso de carga, valvulería y accesorios de conexión para tanque de combustibles líquidos. (material) | 1.000 | 494.79 | 494.79 |
| mt38dep026a | Ud | Tapa de registro de 70x70 cm, de fundición, para inspección de tanque enterrado de combustibles líquidos. Incluso accesorios. (material) | 1.000 | 438.41 | 438.41 |
| mt43tco010ca | m | Tubo de cobre estirado en frío sin costura, diámetro D=16/18 mm y 1 mm de espesor. (material) | 27.380 | 8.87 | 242.86 |
| mt43tco010ha | m | Tubo de cobre estirado en frío sin costura, diámetro D=51/54 mm y 1,5 mm de espesor. (material) | 1.700 | 44.38 | 75.45 |
| mt35aia090ad | m | Tubo rígido de PVC, enchufable, curvable en caliente, de color negro, de 32 mm de diámetro nominal, para canalización fija en superficie. Resistencia a la compresión 1250 N, resistencia al impacto 2 julios, temperatura de trabajo -5°C hasta 60°C, con grado de protección IP547, propiedades eléctricas: aislante, no propagador de la llama. Incluso abrazaderas, elementos de sujeción y accesorios (curvas, manguitos, tes, codos y curvas flexibles). (material) | 25.000 | 15.95 | 398.75 |
| mt38dep011a | Ud | Equipo de protección catódica para tanque de diesel de plancha de acero, enterrado, de simple pared, con una capacidad de 600 litros, para pequeños consumos individuales. (material) | 1.000 | 444.62 | 444.62 |
| mq07gte010c | h | Grúa autopropulsada de brazo telescópico con una capacidad de elevación de 30 t y 27 m de altura máxima de trabajo. (maquinaria) | 0.500 | 227.33 | 113.67 |
| mo004 | h | Operario calefactor. (mano de obra) | 6.168 | 32.35 | 199.53 |
| mo103 | h | Oficial calefactor. (mano de obra) | 6.168 | 21.82 | 134.59 |
| % | % | Herramientas | 2 % | 6619.31 | 132.39 |
|  |  | Costes directos |  |  | 6751.70 |
